# Leistungsbeschreibung (GAEB 90, DA81)

## Leistungsverzeichnis
Datum: 10.06.23

### 01 1_Innenleuchten

#### 01.01 Einbau/Einlege-Flächenleuchten

##### 01.01.01 Kaleea

**01.01.01.001 312627.002.1.76**
Einlegeleuchte für Deckensysteme mit sichtbaren
Tragschienen. Gehäuse Stahlblech pulverbeschichtet.
Leuchtenrahmen Aluminium pulverbeschichtet. Diffusor
aus vergilbungsfreiem Kunststoff (PMMA)
mikroprismatisch. LED Backlight-Technologie für eine
homogene Ausleuchtung der gesamten lichtabgebenden
Fläche. CRI >90 für eine möglichst naturgetreue
Farbwahrnehmung von Umgebung, Gegenständen und
Personen.  Betriebsgerät extern. MultiLumen:
Einstellbarkeit des Leuchtenlichtstroms in 4 Stufen.
Werkseitig auf zweite angebotene Stufe voreingestellt.
 Hervorragend geeignet für Bürobereiche (UGR < 19) und
Bildschirmarbeitsplätze (BAP) gem. DIN EN 12464-1.
Serienname Katalog [PM]:KALEEA
Materialnummer (SAP):312627.002.1.76
Sichtfarbe (SAP):weiß
Länge L (SAP):595 mm
Breite B (SAP):595 mm
Einbauhöhe HE kombiniert: 160 mm
Einbauhöhe Leuchte HEL kombiniert: 33 mm
Nettogewicht (SAP):2.1 kg
Nennlampe 1 (SAP):LED
Sockel Lampe 1 (SAP):ohne Sockel
Lichtfarbe Lampe 1 (SAP):4000K
Farbwiedergabeindex Lampe 1 (SAP):90
Farbkonsistenz Lampe 1 (McAdam-Ellipse) (SAP):3 SDCM
Lebensdauer Lampe 1 kombiniert: 50000 h (L80/B50)
Bemessungsleistung 1 (Lumcat):24 W
Bemessungsleuchtenlichtstrom 1 (Lumcat):3300 lm
ähnlichste Farbtemperatur 1 (Lumcat):4000 K
Ausstrahlwinkel kombiniert Down 1 (Lumcat):92° / 89°
Blendungsbewertungsindex UGR (4H 8H) 1 (JS):18
Leuchtenlichtausbeute 1 (JS):138 lm/W
Bemessungsleistung 2 (Lumcat):28 W
Bemessungsleuchtenlichtstrom 2 (Lumcat):3800 lm
ähnlichste Farbtemperatur 2 (Lumcat):4000 K
Ausstrahlwinkel kombiniert Down 2 (Lumcat):92° / 89°
Blendungsbewertungsindex UGR (4H 8H) 2 (JS):18.4
Leuchtenlichtausbeute 2 (JS):136 lm/W
Bemessungsleistung 3 (Lumcat):32 W
Bemessungsleuchtenlichtstrom 3 (Lumcat):4250 lm
ähnlichste Farbtemperatur 3 (Lumcat):4000 K
Ausstrahlwinkel kombiniert Down 3 (Lumcat):92° / 90°
Blendungsbewertungsindex UGR (4H 8H) 3 (JS):18.8
Leuchtenlichtausbeute 3 (JS):133 lm/W
Bemessungsleistung 4 (Lumcat):35 W
Bemessungsleuchtenlichtstrom 4 (Lumcat):4650 lm
ähnlichste Farbtemperatur 4 (Lumcat):4000 K
Ausstrahlwinkel kombiniert Down 4 (Lumcat):92° / 89°
Blendungsbewertungsindex UGR (4H 8H) 4 (JS):19.2
Leuchtenlichtausbeute 4 (JS):133 lm/W
Produktselektor Lichtaustritt (JS):A_direkt
Produktselektor Lichtverteilung (JS):symmetrisch
Schaltungsart Lampe 1 (SAP):Konverter dimmbar DALI
Spannung kombiniert: 220 - 240 V / 0 Hz, 50 - 60 Hz
Leistungsfaktor (SAP):0.9
Schutzklasse (SAP):II
Leuchten an Sicherung B10A (SAP):18
Leuchten an Sicherung B16A (SAP):30
Leuchten an Sicherung C10A (SAP):23
Leuchten an Sicherung C16A (SAP):36
Einschaltstrom / Einschaltzeit kombiniert: 15 A / 220 µs
Rippelstrom / Flicker (SAP):3 %
Klirrfaktor (THD) (SAP):10 %
Schutzart (SAP):IP 40
Umgebungstemperatur kombiniert (JS):-20 °C ... + 40 °C
Schlagschutz (SAP):IK02 (Schlagschutz 0,20 Joule)
Glühdrahtprüfung: 650°C - 30 Sekunden
Sicherheitszeichen (SAP):Einbauleuchte nicht bedecken!
Handelszeichen (SAP):CE, EAC, UKCA
Menge: 1,000
