# Leistungsbeschreibung (GAEB 90, DA81)

## Leistungsverzeichnis
Datum: 10.06.23

### 01 1_Innenleuchten

#### 01.01 Decken- und Wandleuchten

##### 01.01.01 01 dekorativ

**01.01.01.001 312632.002.19**
Dekorative runde LED Anbauleuchte für den Innen- und
Außenbereich. Armatur Aluminium-Druckguss
pulverbeschichtet. Serienmäßig mit Gore? Protective
Vents Membranventil zur Kondenswasservermeidung.
Diffusor aus vergilbungsfreiem Kunststoff (PMMA) opal.
Befestigung des Diffusors mit Bajonettverschluss.
Homogene Ausleuchtung durch Einsatz von
LED-Flächenmodulen. Geeignet für Deckenanbau,
Wandanbau. Einfachste Installation durch Plug &
Play Stecksystem.
Der rückseitig große Anschlussraum für die komfortable
Verlegung der Anschlussleitung eignet sich auch
perfekt für Durchgangsverdrahtung. MultiLumen:
Einstellbarkeit des Leuchtenlichtstroms in mehreren
Stufen. Werkseitig auf niedrigsten Leuchtenlichtstrom
voreingestellt. MultiColour: Farbtemperatur 3000 K
oder 4000 K mit Schaltelement individuell einstellbar.
Werkseitig auf 3000 K eingestellt. Mit integriertem
HF-Bewegungsmelder und Lichtsensor. HF-Bewegungsmelder
mit einer DALI-Schnittstelle sowie einer
Bluetooth<sup>®</sup>-Schnittstelle für das Schalten,
Dimmen und Vernetzen von einzelnen Leuchten bis hin zu
komplexen Lichtinstallationen.
Serienname Katalog [PM]:FLAT SLIM round
Materialnummer (SAP):312632.002.19
Sichtfarbe (SAP):weiß
Durchmesser D (SAP):400 mm
Höhe H min. (SAP):70 mm
Nettogewicht (SAP):3 kg
Nennlampe 1 (SAP):LED
Sockel Lampe 1 (SAP):ohne Sockel
Lichtfarbe Lampe 1 (SAP):3000K, 4000K
Farbwiedergabeindex Lampe 1 (SAP):80
Farbkonsistenz Lampe 1 (McAdam-Ellipse) (SAP):3 SDCM
Lebensdauer Lampe 1 kombiniert: 50000 h (L90/B50)
Bemessungsleistung 1 (Lumcat):20 W
Bemessungsleuchtenlichtstrom 1 (Lumcat):2400 lm
ähnlichste Farbtemperatur 1 (Lumcat):3000 K
Ausstrahlwinkel kombiniert Down 1 (Lumcat):131°
Blendungsbewertungsindex UGR (4H 8H) 1 (JS):21.7
Leuchtenlichtausbeute 1 (JS):120 lm/W
Bemessungsleistung 2 (Lumcat):20 W
Bemessungsleuchtenlichtstrom 2 (Lumcat):2500 lm
ähnlichste Farbtemperatur 2 (Lumcat):4000 K
Ausstrahlwinkel kombiniert Down 2 (Lumcat):131°
Blendungsbewertungsindex UGR (4H 8H) 2 (JS):21.9
Leuchtenlichtausbeute 2 (JS):125 lm/W
Bemessungsleistung 3 (Lumcat):33 W
Bemessungsleuchtenlichtstrom 3 (Lumcat):4000 lm
ähnlichste Farbtemperatur 3 (Lumcat):3000 K
Ausstrahlwinkel kombiniert Down 3 (Lumcat):131°
Blendungsbewertungsindex UGR (4H 8H) 3 (JS):23.5
Leuchtenlichtausbeute 3 (JS):121 lm/W
Bemessungsleistung 4 (Lumcat):32 W
Bemessungsleuchtenlichtstrom 4 (Lumcat):4150 lm
ähnlichste Farbtemperatur 4 (Lumcat):4000 K
Ausstrahlwinkel kombiniert Down 4 (Lumcat):131°
Blendungsbewertungsindex UGR (4H 8H) 4 (JS):23.6
Leuchtenlichtausbeute 4 (JS):130 lm/W
Produktselektor Lichtaustritt (JS):A_direkt
Produktselektor Lichtverteilung (JS):symmetrisch
Schaltungsart Lampe 1 (SAP):Konverter Sensor
Spannung kombiniert: 220 - 240 V / 50 Hz, 60 Hz
Leistungsfaktor (SAP):0.99
Schutzklasse (SAP):I
Leuchten an Sicherung B10A (SAP):12
Leuchten an Sicherung B16A (SAP):20
Leuchten an Sicherung C10A (SAP):21
Leuchten an Sicherung C16A (SAP):34
Einschaltstrom / Einschaltzeit kombiniert: 21 A / 230 µs
Klirrfaktor (THD) (SAP):15 %
Schutzart (SAP):IP 65
Umgebungstemperatur kombiniert (JS):-20 °C ... + 35 °C
Sicherheitszeichen (SAP):D-Zeichen
Handelszeichen (SAP):CE, EAC
Menge: 1,000
