# Leistungsbeschreibung (GAEB 90, DA81)

## Leistungsverzeichnis
Datum: 10.06.23

### 01 1_Innenleuchten

#### 01.01 Einbaustrahler

##### 01.01.01 MAGCARDO maxi

**01.01.01.001 722195.003.3.76**
Strahlereinheit zur werkzeuglosen Montage in separaten
Einbaurahmen. Leuchtenkopf Aluminium-Druckguss
pulverbeschichtet.
356° dreh- und ± 35° schwenkbar.
Innere Abdeckung verhindert Blick in die
Zwischendecke.
Schwarzer Kunststoffring mit zurückgesetzter LED zur
seitlichen Entblendung. Werkzeuglos wechselbare
Optikbaugruppe mit Reflektor aus MIRO-Silver mit 98%
Lichtgesamtreflexion für hervorragende Effizienz.
Beste Farbwiedergabe Ra>90. Schnelle, komfortable
und werkzeuglose Montage mit
Magnet-Klick-Verriegelung: Einbaurahmen (1-, 2- oder
3-lampig) mit Klammerhalterung werkzeuglos einsetzen,
Leuchtenkopf mit Basisplatte in Einbaurahmen seitlich
einschieben und magnetisch fixieren. Inklusive
Betriebsgerät extern über Steckverbindung,
Verbindungsleitung 600 mm.
Betriebsgerät mit besten Eigenschaften bzgl.
Flickerfreiheit und Stroboskopeffekt.
Durchgangsverdrahtungsbox (5-polig) als Zubehör
erhältlich. Werkzeuglos montierbares Zubehör:
Wechseloptiken, Wabenraster, Abdeckscheiben klar und
mattiert, Kunststoffring weiß zum Wechseln.
Modulbauweise: Einbaurahmen separat bestellen!
Serienname Katalog [PM]:MAGCARDO maxi
Materialnummer (SAP):722195.003.3.76
Sichtfarbe (SAP):tiefschwarz, matt (RAL 9005)
Länge L (SAP):172 mm
Breite B (SAP):167 mm
Höhe H min. (SAP):137 mm
Deckenstärke S kombiniert: 6-30 mm
Einbauhöhe HE kombiniert: 155 mm
Nettogewicht (SAP):1.12 kg
Nennlampe 1 (SAP):LED
Sockel Lampe 1 (SAP):ohne Sockel
Lichtfarbe Lampe 1 (SAP):3500K
Farbwiedergabeindex Lampe 1 (SAP):92
Farbkonsistenz Lampe 1 (McAdam-Ellipse) (SAP):2 SDCM
Lebensdauer Lampe 1 kombiniert: 50000 h (L90/B10)
Bemessungsleistung 1 (Lumcat):35 W
Bemessungsleuchtenlichtstrom 1 (Lumcat):4200 lm
ähnlichste Farbtemperatur 1 (Lumcat):3500 K
Ausstrahlwinkel kombiniert Down 1 (Lumcat):33°
Blendungsbewertungsindex UGR (4H 8H) 1 (JS):14.8
Leuchtenlichtausbeute 1 (JS):120 lm/W
Produktselektor Lichtaustritt (JS):A_direkt
Produktselektor Lichtverteilung (JS):symmetrisch
Schaltungsart Lampe 1 (SAP):Konverter dimmbar DALI
Spannung kombiniert: 220 - 240 V / 50 - 60 Hz
Leistungsfaktor (SAP):0.9
Schutzklasse (SAP):II
Leuchten an Sicherung B10A (SAP):10
Leuchten an Sicherung B16A (SAP):17
Leuchten an Sicherung C10A (SAP):17
Leuchten an Sicherung C16A (SAP):28
Einschaltstrom / Einschaltzeit kombiniert: 36 A / 250 µs
Klirrfaktor (THD) (SAP):20 %
Schutzart (SAP):IP 20
Umgebungstemperatur kombiniert (JS):-20 °C ... + 25 °C
Schlagschutz (SAP):IK03 (Schlagschutz 0,35 Joule)
Glühdrahtprüfung: 650°C - 30 Sekunden
Sicherheitszeichen (SAP):Einbauleuchte nicht
bedecken!, F-Zeichen
Handelszeichen (SAP):CE, EAC
Menge: 1,000
