# Leistungsbeschreibung (GAEB 90, DA81)

## Leistungsverzeichnis
Datum: 10.06.23

### 01 01_Zubehör und Module für RZB-Leuchten

#### 01.01 Lichttechnisches Zubehör für Leuchten (SAP-Klasse LUZDKV01)

##### 01.01.01 Linsen

**01.01.01.001 982369.013**
Serie: DEECOS

Zubehör: Linse aus Kunststoff (Polycarbonat). Mit
Wechselhaltering aus thermobeständigen Kunststoff.
Ausstrahlwinkel 31°, mittelstrahlend.

Farbe: tiefschwarz (RAL 9005)

Durchmesser: 82 mm

Höhe: 55 mm

Gewicht: 84 g

Montageart: Leuchteneinbau
Menge: 1,000
