# Projekt
Leistungsbeschreibung (GAEB DA XML 3.2, DA81)
Erstellt mit: myview DataGenerator GAEB, myview-GAEB-DA-XML-Export, 10.06.2023

## LV
Datum: 10.06.2023

### 01 1_Innenleuchten

#### 01.01 Decken- und Wandleuchten

##### 01.01.01 02 klassisch

**01.01.01.001 10138.002**
Runde Anbauleuchte im klassischen Design. Armatur Metall verzinkt. Mundgeblasenes Opalglas seidenglanz. Glasbefestigung mit DKN-System.  Geeignet für Deckenanbau, Wandanbau.
Serienname Katalog [PM]:DKN CLASSIC
Materialnummer (SAP):10138.002
Sichtfarbe (SAP):weiß
Durchmesser D (SAP):300 mm
Höhe H min. (SAP):115 mm
Nettogewicht (SAP):1.83 kg
Nennlampe 1 (SAP):LED
Sockel Lampe 1 (SAP):ohne Sockel
Lichtfarbe Lampe 1 (SAP):4000K
Farbwiedergabeindex Lampe 1 (SAP):80
Farbkonsistenz Lampe 1 (McAdam-Ellipse) (SAP):3 SDCM
Lebensdauer Lampe 1 kombiniert: 50000 h (L70/B50)
Bemessungsleistung 1 (Lumcat):12 W
Bemessungsleuchtenlichtstrom 1 (Lumcat):1100 lm
ähnlichste Farbtemperatur 1 (Lumcat):4000 K
Ausstrahlwinkel kombiniert Down 1 (Lumcat):128°
Blendungsbewertungsindex UGR (4H 8H) 1 (JS):18
Leuchtenlichtausbeute 1 (JS):92 lm/W
Produktselektor Lichtaustritt (JS):B_vorwiegend direkt
Produktselektor Lichtverteilung (JS):symmetrisch
Schaltungsart Lampe 1 (SAP):Betriebsgerät nicht notwendig
Spannung kombiniert: 220 - 240 V / 50 Hz
Schutzklasse (SAP):I
Schutzart (SAP):IP 40
Umgebungstemperatur kombiniert (JS):25 °C
Schlagschutz (SAP):IK02 (Schlagschutz 0,20 Joule)
Glühdrahtprüfung: 960°C - 30 Sekunden
Sicherheitszeichen (SAP):F-Zeichen
Handelszeichen (SAP):CE, EAC
Menge: 1,000
