# Projekt
Leistungsbeschreibung (GAEB DA XML 3.2, DA81)
Erstellt mit: myview DataGenerator GAEB, myview-GAEB-DA-XML-Export, 10.06.2023

## LV
Datum: 10.06.2023

### 01 1_Innenleuchten

#### 01.01 Decken- und Wandleuchten

##### 01.01.01 01 dekorativ

**01.01.01.001 311620.002.6.19**
Dekorative runde Anbauleuchte. Armatur Metall pulverbeschichtet. Diffusor aus Kunststoff (Polycarbonat) opal, schlagzäh. Befestigung des Diffusors mit patentierter Verschlusstechnik (Druckverschluss).  Geeignet für Deckenanbau, Wandanbau. Mit integriertem HF-Bewegungsmelder. HF-Melder 5,8 GHz ISM Frequenzband. Empfindlichkeit/Reichweite: 1-8 m im Durchmesser, von 20-100% einstellbar.. Zeitregelung 1 Sekunde bis 15 Minuten in 8 Stufen einstellbar. Erfassungsbereich: 120°.. Als Masterleuchte bis 800 W (ohmsche Last), 500 W (Leuchtstofflampe, LED) / 400 A, 200 µs Einschaltstrom. Für den Außeneinsatz wegen sensibler Reaktion auf alle Bewegungen nur bedingt geeignet.
Serienname Katalog [PM]:FLAT POLYMERO KREIS
Materialnummer (SAP):311620.002.6.19
Sichtfarbe (SAP):weiß
Durchmesser D (SAP):300 mm
Höhe H min. (SAP):80 mm
Nettogewicht (SAP):1.03 kg
Nennlampe 1 (SAP):LED
Sockel Lampe 1 (SAP):ohne Sockel
Lichtfarbe Lampe 1 (SAP):4000K
Farbwiedergabeindex Lampe 1 (SAP):80
Farbkonsistenz Lampe 1 (McAdam-Ellipse) (SAP):4 SDCM
Lebensdauer Lampe 1 kombiniert: 50000 h (L80/B10)
Bemessungsleistung 1 (Lumcat):14 W
Bemessungsleuchtenlichtstrom 1 (Lumcat):1550 lm
ähnlichste Farbtemperatur 1 (Lumcat):4000 K
Ausstrahlwinkel kombiniert Down 1 (Lumcat):124°
Blendungsbewertungsindex UGR (4H 8H) 1 (JS):20.6
Leuchtenlichtausbeute 1 (JS):111 lm/W
Produktselektor Lichtaustritt (JS):B_vorwiegend direkt
Produktselektor Lichtverteilung (JS):symmetrisch
Schaltungsart Lampe 1 (SAP):Konstantstrom-Versorgung
Spannung kombiniert: 220 - 240 V / 50 Hz
Leistungsfaktor (SAP):0.9
Schutzklasse (SAP):I
Leuchten an Sicherung B10A (SAP):72
Leuchten an Sicherung B16A (SAP):115
Leuchten an Sicherung C10A (SAP):90
Leuchten an Sicherung C16A (SAP):144
Einschaltstrom / Einschaltzeit kombiniert: 5 A / 100 µs
Rippelstrom / Flicker (SAP):15 %
Klirrfaktor (THD) (SAP):15 %
Schutzart (SAP):IP 40
Umgebungstemperatur kombiniert (JS):25 °C
Schlagschutz (SAP):IK10 (Schlagschutz 20 Joule)
Glühdrahtprüfung: 850°C - 30 Sekunden
Sicherheitszeichen (SAP):F-Zeichen
Handelszeichen (SAP):CE, EAC
Menge: 1,000
