# Projekt
Leistungsbeschreibung (GAEB DA XML 3.2, DA81)
Erstellt mit: myview DataGenerator GAEB, myview-GAEB-DA-XML-Export, 10.06.2023

## LV
Datum: 10.06.2023

### 01 1_Innenleuchten

#### 01.01 Pendel-Flächenleuchten

##### 01.01.01 Sidelite

**01.01.01.001 311910.004**
Dekorative runde LED Anbau-Flächenleuchte. Rahmen Aluminium-Strangpressprofil eloxiert. Baldachin Aluminium eloxiert. Diffusor handgefertigtes Glas FerroMurano weiß. Seitliche Lichteinkopplung (RZB SIDELITE®-Technologie) für überdurchschnittlich homogene Leuchtdichteverteilung und randlose Ausleuchtung. 3-Punkt Stahlseilabhängung stufenlos höhenverstellbar oder gewünschte Sonderlängen auf Anfrage. Einfachste Installation durch Plug & Play Stecksystem. Betriebsgerät integriert.
Serienname Katalog [PM]:SIDELITE round
Materialnummer (SAP):311910.004
Sichtfarbe (SAP):aluminium, eloxiert
Durchmesser D (SAP):457 mm
Höhe H min. (SAP):15 mm
Pendellänge LP kombiniert: 500-1200 mm
Nettogewicht (SAP):5.27 kg
Nennlampe 1 (SAP):LED
Sockel Lampe 1 (SAP):ohne Sockel
Lichtfarbe Lampe 1 (SAP):3000K
Farbwiedergabeindex Lampe 1 (SAP):80
Farbkonsistenz Lampe 1 (McAdam-Ellipse) (SAP):3 SDCM
Lebensdauer Lampe 1 kombiniert: 50000 h (L70/B10)
Bemessungsleistung 1 (Lumcat):36 W
Bemessungsleuchtenlichtstrom 1 (Lumcat):3200 lm
ähnlichste Farbtemperatur 1 (Lumcat):3000 K
Ausstrahlwinkel kombiniert Down 1 (Lumcat):111°
Blendungsbewertungsindex UGR (4H 8H) 1 (JS):23.1
Leuchtenlichtausbeute 1 (JS):89 lm/W
Produktselektor Lichtaustritt (JS):A_direkt
Produktselektor Lichtverteilung (JS):diffus
Schaltungsart Lampe 1 (SAP):Konstantstrom-Versorgung
Spannung kombiniert: 230 V / 0 Hz, 50 Hz, 60 Hz
Leistungsfaktor (SAP):0.95
Schutzklasse (SAP):I
Leuchten an Sicherung B10A (SAP):12
Leuchten an Sicherung B16A (SAP):20
Einschaltstrom / Einschaltzeit kombiniert: 30 A / 200 µs
Rippelstrom / Flicker (SAP):3 %
Klirrfaktor (THD) (SAP):10 %
Schutzart (SAP):IP 40
Umgebungstemperatur kombiniert (JS):25 °C
Schlagschutz (SAP):IK02 (Schlagschutz 0,20 Joule)
Glühdrahtprüfung: 960°C - 30 Sekunden
Sicherheitszeichen (SAP):F-Zeichen
Handelszeichen (SAP):CE, EAC
Menge: 1,000
