# Projekt
Leistungsbeschreibung (GAEB DA XML 3.2, DA81)
Erstellt mit: myview DataGenerator GAEB, myview-GAEB-DA-XML-Export, 10.06.2023

## LV
Datum: 10.06.2023

### 01 1_Innenleuchten

#### 01.01 Decken- und Wandleuchten

##### 01.01.01 01 dekorativ

**01.01.01.001 311946.002.1.19**
Dekorative runde Anbauleuchte. Armatur Metall pulverbeschichtet. Diffusor aus vergilbungsfreiem Kunststoff (PMMA) opal. Befestigung des Diffusors mit patentierter Verschlusstechnik (Druckverschluss).  Geeignet für Deckenanbau, Wandanbau. Masterleuchte. Mit integriertem HF-Bewegungsmelder. HF-Melder 24 GHz mit integrierter Corridor Function. Erfassungsbereich: ca. 130° radial.. Einfache Einstellung der Funktionen über 3 zugeordnete Druckschalter. Empfindlichkeit/Reichweite: 0,5-5 m radial, von 10-100% einstellbar.. Zeitregelung 1 Sekunde bis 15 Minuten in 8 Stufen einstellbar. Tageslichterkennung über 5 Helligkeitsstufen und Einlernmodus einstellbar. An einer Masterleuchte können bis zu 9 zugehörige Slaveleuchten betrieben werden (max. bis zu 150 W / 230 W). Für den Außeneinsatz wegen sensibler Reaktion auf alle Bewegungen nur bedingt geeignet
Serienname Katalog [PM]:FLAT POLYMERO
Materialnummer (SAP):311946.002.1.19
Sichtfarbe (SAP):weiß
Durchmesser D (SAP):360 mm
Höhe H min. (SAP):100 mm
Nettogewicht (SAP):1.38 kg
Nennlampe 1 (SAP):LED
Sockel Lampe 1 (SAP):ohne Sockel
Lichtfarbe Lampe 1 (SAP):3000K
Farbwiedergabeindex Lampe 1 (SAP):80
Farbkonsistenz Lampe 1 (McAdam-Ellipse) (SAP):3 SDCM
Lebensdauer Lampe 1 kombiniert: 50000 h (L80/B10)
Bemessungsleistung 1 (Lumcat):20 W
Bemessungsleuchtenlichtstrom 1 (Lumcat):1900 lm
ähnlichste Farbtemperatur 1 (Lumcat):3000 K
Ausstrahlwinkel kombiniert Down 1 (Lumcat):116°
Blendungsbewertungsindex UGR (4H 8H) 1 (JS):20.4
Leuchtenlichtausbeute 1 (JS):95 lm/W
Produktselektor Lichtaustritt (JS):B_vorwiegend direkt
Produktselektor Lichtverteilung (JS):symmetrisch
Schaltungsart Lampe 1 (SAP):Betriebsgerät nicht notwendig
Spannung kombiniert: 220 - 240 V / 50 - 60 Hz
Schutzklasse (SAP):I
Leuchten an Sicherung B10A (SAP):82
Leuchten an Sicherung B16A (SAP):132
Leuchten an Sicherung C10A (SAP):82
Leuchten an Sicherung C16A (SAP):132
Einschaltstrom / Einschaltzeit kombiniert: 0.1 A / 10000 µs
Schutzart (SAP):IP 40
Umgebungstemperatur kombiniert (JS):25 °C
Schlagschutz (SAP):IK03 (Schlagschutz 0,35 Joule)
Glühdrahtprüfung: 650°C - 30 Sekunden
Sicherheitszeichen (SAP):F-Zeichen
Handelszeichen (SAP):CE, EAC
Menge: 1,000
