# Projekt
Leistungsbeschreibung (GAEB DA XML 3.2, DA81)
Erstellt mit: myview DataGenerator GAEB, myview-GAEB-DA-XML-Export, 10.06.2023

## LV
Datum: 10.06.2023

### 01 1_Innenleuchten

#### 01.01 Decken- und Wandleuchten

##### 01.01.01 01 dekorativ

**01.01.01.001 311951.002.3.191**
Dekorative runde Anbauleuchte. Armatur Metall pulverbeschichtet. Diffusor aus vergilbungsfreiem Kunststoff (PMMA) opal. Befestigung des Diffusors mit patentierter Verschlusstechnik (Druckverschluss).  Geeignet für Deckenanbau, Wandanbau. Slaveleuchte. Nur in Verbindung mit entsprechender Masterleuchte zu betreiben.
Serienname Katalog [PM]:FLAT POLYMERO KREIS
Materialnummer (SAP):311951.002.3.191
Sichtfarbe (SAP):weiß
Durchmesser D (SAP):360 mm
Höhe H min. (SAP):87 mm
Nettogewicht (SAP):1.36 kg
Nennlampe 1 (SAP):LED
Sockel Lampe 1 (SAP):ohne Sockel
Lichtfarbe Lampe 1 (SAP):4000K
Farbwiedergabeindex Lampe 1 (SAP):83
Farbkonsistenz Lampe 1 (McAdam-Ellipse) (SAP):3 SDCM
Lebensdauer Lampe 1 kombiniert: 50000 h (L80/B10)
Bemessungsleistung 1 (Lumcat):21 W
Bemessungsleuchtenlichtstrom 1 (Lumcat):2000 lm
ähnlichste Farbtemperatur 1 (Lumcat):4000 K
Ausstrahlwinkel kombiniert Down 1 (Lumcat):122°
Blendungsbewertungsindex UGR (4H 8H) 1 (JS):20.5
Leuchtenlichtausbeute 1 (JS):95 lm/W
Produktselektor Lichtaustritt (JS):B_vorwiegend direkt
Produktselektor Lichtverteilung (JS):symmetrisch
Schaltungsart Lampe 1 (SAP):Betriebsgerät nicht notwendig
Spannung kombiniert: 220 - 240 V / 50 - 60 Hz
Schutzklasse (SAP):I
Leuchten an Sicherung B10A (SAP):87
Leuchten an Sicherung B16A (SAP):139
Leuchten an Sicherung C10A (SAP):87
Leuchten an Sicherung C16A (SAP):139
Einschaltstrom / Einschaltzeit kombiniert: 0.1 A / 10000 µs
Schutzart (SAP):IP 40
Umgebungstemperatur kombiniert (JS):25 °C
Schlagschutz (SAP):IK03 (Schlagschutz 0,35 Joule)
Glühdrahtprüfung: 650°C - 30 Sekunden
Sicherheitszeichen (SAP):F-Zeichen
Handelszeichen (SAP):CE, EAC
Menge: 1,000
