# Projekt
Leistungsbeschreibung (GAEB DA XML 3.2, DA81)
Erstellt mit: myview DataGenerator GAEB, myview-GAEB-DA-XML-Export, 10.06.2023

## LV
Datum: 10.06.2023

### 01 1_Innenleuchten

#### 01.01 Decken- und Wandleuchten

##### 01.01.01 01 dekorativ

**01.01.01.001 312135.004.76**
Dekorative runde LED Anbauleuchte für den Innen- und Außenbereich. Armatur Aluminium-Druckguss pulverbeschichtet. Serienmäßig mit Gore™ Protective Vents Membranventil zur Kondenswasservermeidung. Diffusor aus vergilbungsfreiem Kunststoff (PMMA) opal. Befestigung des Diffusors mit Bajonettverschluss.  Geeignet für Deckenanbau, Wandanbau. Einfachste Installation durch Plug & Play Stecksystem.
Der rückseitig große Anschlussraum für die komfortable Verlegung der Anschlussleitung eignet sich auch perfekt für Durchgangsverdrahtung. TouchDim Sensor fähig. Sensoren für Helligkeit und/oder Anwesenheit können mit eingebunden werden.
Serienname Katalog [PM]:FLAT SLIM
Materialnummer (SAP):312135.004.76
Sichtfarbe (SAP):silber metallic
Durchmesser D (SAP):230 mm
Höhe H min. (SAP):63 mm
Nettogewicht (SAP):1.14 kg
Nennlampe 1 (SAP):LED tauschbar
Sockel Lampe 1 (SAP):Stecker
Lichtfarbe Lampe 1 (SAP):3000K
Farbwiedergabeindex Lampe 1 (SAP):80
Farbkonsistenz Lampe 1 (McAdam-Ellipse) (SAP):3 SDCM
Lebensdauer Lampe 1 kombiniert: 50000 h (L80/B10)
Bemessungsleistung 1 (Lumcat):12 W
Bemessungsleuchtenlichtstrom 1 (Lumcat):1150 lm
ähnlichste Farbtemperatur 1 (Lumcat):3000 K
Ausstrahlwinkel kombiniert Down 1 (Lumcat):119°
Blendungsbewertungsindex UGR (4H 8H) 1 (JS):22.6
Leuchtenlichtausbeute 1 (JS):96 lm/W
Produktselektor Lichtaustritt (JS):A_direkt
Produktselektor Lichtverteilung (JS):symmetrisch
Schaltungsart Lampe 1 (SAP):AC Strom, dimmbar DALI
Spannung kombiniert: 220 - 230 V / 50 - 60 Hz
Schutzklasse (SAP):I
Leuchten an Sicherung B10A (SAP):114
Leuchten an Sicherung B16A (SAP):182
Leuchten an Sicherung C10A (SAP):114
Leuchten an Sicherung C16A (SAP):182
Einschaltstrom / Einschaltzeit kombiniert: 0.15 A / 10000 µs
Schutzart (SAP):IP 65
Umgebungstemperatur kombiniert (JS):-20 °C ... + 30 °C
Schlagschutz (SAP):IK02 (Schlagschutz 0,20 Joule)
Glühdrahtprüfung: 650°C - 30 Sekunden
Sicherheitszeichen (SAP):F-Zeichen
Handelszeichen (SAP):CE, EAC
Menge: 1,000
