# Projekt
Leistungsbeschreibung (GAEB DA XML 3.2, DA81)
Erstellt mit: myview DataGenerator GAEB, myview-GAEB-DA-XML-Export, 10.06.2023

## LV
Datum: 10.06.2023

### 01 1_Innenleuchten

#### 01.01 Linearsysteme

##### 01.01.01 LESS IS MORE 50

**01.01.01.001 312344.003.1**
Lineare Pendelleuchte für ästhetisch anspruchsvolle Beleuchtung. Gehäuse Aluminium-Strangpressprofil pulverbeschichtet. Endkappen Aluminium pulverbeschichtet. Baldachin Aluminium pulverbeschichtet. Alea Optik System: Reflektorstruktur (ABS, Aluminium bedampft, hochglänzend) mit integriertem Diffusor aus vergilbungsfreiem Kunststoff (PMMA) opal für blendfreies Licht am Arbeitsplatz (bildschirmgerecht gemäß DIN EN 12464-1). Lichtaustritt direkt 65%, indirekt 35%. Geeignet für Pendel. 2-Punkt Stahlseilabhängung frei positionierbar und stufenlos höhenverstellbar oder gewünschte Sonderlängen auf Anfrage. Austauschbare und herausnehmbare LED-Einheit mit integriertem Betriebsgerät. Für Durchgangsverdrahtung geeignet. Auf Anfrage mit Sensorik oder als Sicherheitsleuchte.
Serienname Katalog [PM]:LESS IS MORE 50
Materialnummer (SAP):312344.003.1
Sichtfarbe (SAP):tiefschwarz (RAL 9005)
Länge L (SAP):1687 mm
Breite B (SAP):57 mm
Höhe H min. (SAP):75 mm
Pendellänge LP kombiniert: 2000 mm
Nettogewicht (SAP):4.5 kg
Nennlampe 1 (SAP):LED
Sockel Lampe 1 (SAP):ohne Sockel
Lichtfarbe Lampe 1 (SAP):4000K
Farbwiedergabeindex Lampe 1 (SAP):80
Farbkonsistenz Lampe 1 (McAdam-Ellipse) (SAP):3 SDCM
Lebensdauer Lampe 1 kombiniert: 50000 h (L80/B10)
Nennlampe 2 (SAP):LED
Sockel Lampe 2 (SAP):ohne Sockel
Lichtfarbe Lampe 2 (SAP):4000K
Bemessungsleistung 1 (Lumcat):64 W
Bemessungsleuchtenlichtstrom 1 (Lumcat):7600 lm
ähnlichste Farbtemperatur 1 (Lumcat):4000 K
Ausstrahlwinkel kombiniert Down 1 (Lumcat):50° / 53°
Blendungsbewertungsindex UGR (4H 8H) 1 (JS):11.7
Leuchtenlichtausbeute 1 (JS):119 lm/W
Produktselektor Lichtaustritt (JS):C_direkt/indirekt
Produktselektor Lichtverteilung (JS):symmetrisch
Schaltungsart Lampe 1 (SAP):Konstantstrom-Versorgung
Schaltungsart Lampe 2 (SAP):Konstantstrom-Versorgung
Spannung kombiniert: 220 - 240 V / 50 - 60 Hz
Leistungsfaktor (SAP):0.9
Schutzklasse (SAP):I
Leuchten an Sicherung B10A (SAP):15
Leuchten an Sicherung B16A (SAP):24
Leuchten an Sicherung C10A (SAP):24
Leuchten an Sicherung C16A (SAP):40
Einschaltstrom / Einschaltzeit kombiniert: 26 A / 270 µs
Rippelstrom / Flicker (SAP):4 %
Klirrfaktor (THD) (SAP):20 %
Schutzart (SAP):IP 20
Umgebungstemperatur kombiniert (JS):-20 °C ... + 30 °C
Schlagschutz (SAP):IK03 (Schlagschutz 0,35 Joule)
Glühdrahtprüfung: 650°C - 30 Sekunden
Sicherheitszeichen (SAP):F-Zeichen
Handelszeichen (SAP):CE, EAC
Menge: 1,000
