# Projekt
Leistungsbeschreibung (GAEB DA XML 3.2, DA81)
Erstellt mit: myview DataGenerator GAEB, myview-GAEB-DA-XML-Export, 10.06.2023

## LV
Datum: 10.06.2023

### 01 1_Innenleuchten

#### 01.01 Pendel-Flächenleuchten

##### 01.01.01 TRIONA round Pendel

**01.01.01.001 312386.0031.2.76**
Dekorative runde LED Pendel-Flächenleuchte. Abdeckung Stahlblech pulverbeschichtet. Flacher nahtloser Rahmen Aluminium-Strangpressprofil pulverbeschichtet. Baldachin Aluminium pulverbeschichtet. Direkter Lichtaustritt über Diffusor Kunststoff opal. Indirekter Lichtaustritt über flächenbündigen Diffusor aus Kunststoff satiniert. Diffusor und Lightguide aus vergilbungsfreiem Kunststoff (PMMA). Seitliche Lichteinkopplung (RZB SIDELITE®-Technologie) für überdurchschnittlich homogene Leuchtdichteverteilung und randlose Ausleuchtung. Lichtaustritt direkt 70%, indirekt 30%. Tunable White Versionen dynamisch einstellbar von 2700 K bis 6500 K. 3-Punkt Stahlseilabhängung stufenlos höhenverstellbar oder gewünschte Sonderlängen auf Anfrage. Einfache Montage mit transparenter, kürzbarer Pendelleitung und Baldachin mit Magnetbefestigung. Betriebsgerät integriert.
Serienname Katalog [PM]:TRIONA round
Materialnummer (SAP):312386.0031.2.76
Sichtfarbe (SAP):anthrazit metallic
Durchmesser D (SAP):681 mm
Höhe H min. (SAP):52 mm
Pendellänge LP kombiniert: 500-1200 mm
Nettogewicht (SAP):11.4 kg
Nennlampe 1 (SAP):LED
Sockel Lampe 1 (SAP):ohne Sockel
Lichtfarbe Lampe 1 (SAP):2700K - 6500K
Farbwiedergabeindex Lampe 1 (SAP):80
Farbkonsistenz Lampe 1 (McAdam-Ellipse) (SAP):3 SDCM
Lebensdauer Lampe 1 kombiniert: 50000 h (L80/B50)
Bemessungsleistung 1 (Lumcat):61 W
Bemessungsleuchtenlichtstrom 1 (Lumcat):4600 lm
ähnlichste Farbtemperatur 1 (Lumcat):4600 K
Ausstrahlwinkel kombiniert Down 1 (Lumcat):104°
Blendungsbewertungsindex UGR (4H 8H) 1 (JS):18.2
Leuchtenlichtausbeute 1 (JS):75 lm/W
Bemessungsleistung 2 (Lumcat):63 W
Bemessungsleuchtenlichtstrom 2 (Lumcat):4400 lm
ähnlichste Farbtemperatur 2 (Lumcat):2700 K
Ausstrahlwinkel kombiniert Down 2 (Lumcat):103°
Blendungsbewertungsindex UGR (4H 8H) 2 (JS):18
Leuchtenlichtausbeute 2 (JS):70 lm/W
Bemessungsleistung 3 (Lumcat):62 W
Bemessungsleuchtenlichtstrom 3 (Lumcat):4400 lm
ähnlichste Farbtemperatur 3 (Lumcat):6500 K
Ausstrahlwinkel kombiniert Down 3 (Lumcat):104°
Blendungsbewertungsindex UGR (4H 8H) 3 (JS):18.1
Leuchtenlichtausbeute 3 (JS):71 lm/W
Produktselektor Lichtaustritt (JS):C_direkt/indirekt
Produktselektor Lichtverteilung (JS):symmetrisch
Schaltungsart Lampe 1 (SAP):Konverter dimmbar DALI
Spannung kombiniert: 220 - 240 V / 50 - 60 Hz
Leistungsfaktor (SAP):0.98
Schutzklasse (SAP):I
Leuchten an Sicherung B10A (SAP):6
Leuchten an Sicherung B16A (SAP):10
Leuchten an Sicherung C10A (SAP):10
Leuchten an Sicherung C16A (SAP):16
Einschaltstrom / Einschaltzeit kombiniert: 39 A / 286 µs
Klirrfaktor (THD) (SAP):6 %
Schutzart (SAP):IP 20
Umgebungstemperatur kombiniert (JS):25 °C
Schlagschutz (SAP):IK03 (Schlagschutz 0,35 Joule)
Glühdrahtprüfung: 650°C - 30 Sekunden
Sicherheitszeichen (SAP):F-Zeichen
Handelszeichen (SAP):CE, EAC
Menge: 1,000
