# Projekt
Leistungsbeschreibung (GAEB DA XML 3.2, DA81)
Erstellt mit: myview DataGenerator GAEB, myview-GAEB-DA-XML-Export, 10.06.2023

## LV
Datum: 10.06.2023

### 01 7_LINEDO

#### 01.01 Linedo Single

##### 01.01.01 Pendelleuchten

**01.01.01.001 312564.002**
Formschöne Pendelleuchte. Gehäuse Aluminium-Strangpressprofil pulverbeschichtet. Endkappen Aluminium pulverbeschichtet, ohne sichtbare Schrauben. Hocheffiziente LED-Einheiten mit optimaler Lichtlenkung durch präzise Linsenoptik aus Kunststoff (PC) klar.  2-Punkt Stahlseilabhängung frei positionierbar und stufenlos höhenverstellbar. Mit Anschlussleitung (2,5 m). Baldachin bei Bedarf bitte separat bestellen. Hervorragend geeignet für Bürobereiche (UGR < 19) und Bildschirmarbeitsplätze (BAP) gem. DIN EN 12464-1.
Serienname Katalog [PM]:LINEDO single IP20
Materialnummer (SAP):312564.002
Sichtfarbe (SAP):verkehrsweiß, matt (RAL 9016)
Länge L (SAP):2264 mm
Breite B (SAP):58 mm
Höhe H min. (SAP):76 mm
Pendellänge LP kombiniert: 100-1500 mm
Nettogewicht (SAP):4.5 kg
Nennlampe 1 (SAP):LED
Sockel Lampe 1 (SAP):ohne Sockel
Lichtfarbe Lampe 1 (SAP):3000K
Farbwiedergabeindex Lampe 1 (SAP):80
Farbkonsistenz Lampe 1 (McAdam-Ellipse) (SAP):3 SDCM
Lebensdauer Lampe 1 kombiniert: 80000 h (L80/B10)
Bemessungsleistung 1 (Lumcat):40 W
Bemessungsleuchtenlichtstrom 1 (Lumcat):6100 lm
ähnlichste Farbtemperatur 1 (Lumcat):3000 K
Ausstrahlwinkel kombiniert Down 1 (Lumcat):59°
Blendungsbewertungsindex UGR (4H 8H) 1 (JS):16.6
Leuchtenlichtausbeute 1 (JS):153 lm/W
Produktselektor Lichtaustritt (JS):A_direkt
Produktselektor Lichtverteilung (JS):symmetrisch
Schaltungsart Lampe 1 (SAP):Konstantstrom-Versorgung
Spannung kombiniert: 220 - 240 V / 0 Hz, 50 - 60 Hz
Leistungsfaktor (SAP):0.98
Schutzklasse (SAP):I
Leuchten an Sicherung B10A (SAP):16
Leuchten an Sicherung B16A (SAP):26
Leuchten an Sicherung C10A (SAP):32
Leuchten an Sicherung C16A (SAP):51
Einschaltstrom / Einschaltzeit kombiniert: 41 A / 124 µs
Rippelstrom / Flicker (SAP):1 %
Klirrfaktor (THD) (SAP):5 %
Schutzart (SAP):IP 20
Umgebungstemperatur kombiniert (JS):-25 °C ... + 50 °C
Schlagschutz (SAP):IK03 (Schlagschutz 0,35 Joule)
Glühdrahtprüfung: 850°C - 30 Sekunden
Prüfzeichen (SAP):ENEC, VDE
Sicherheitszeichen (SAP):F-Zeichen
Handelszeichen (SAP):CE
Menge: 1,000
