# Projekt
Leistungsbeschreibung (GAEB DA XML 3.2, DA81)
Erstellt mit: myview DataGenerator GAEB, myview-GAEB-DA-XML-Export, 10.06.2023

## LV
Datum: 10.06.2023

### 01 2_Aussenleuchten

#### 01.01 Hausnummernleuchten

##### 01.01.01 FLAT SLIM round

**01.01.01.001 312630.004.1.25**
Dekorative runde LED Anbauleuchte für den Innen- und Außenbereich. Armatur Aluminium-Druckguss pulverbeschichtet. Serienmäßig mit Gore™ Protective Vents Membranventil zur Kondenswasservermeidung. Diffusor aus Kunststoff (Polycarbonat) opal, schlagzäh. Befestigung des Diffusors mit Bajonettverschluss. Homogene Ausleuchtung durch Einsatz von LED-Flächenmodulen. Geeignet für Deckenanbau, Wandanbau. Einfachste Installation durch Plug & Play Stecksystem.
Der rückseitig große Anschlussraum für die komfortable Verlegung der Anschlussleitung eignet sich auch perfekt für Durchgangsverdrahtung. MultiLumen: Einstellbarkeit des Leuchtenlichtstroms in mehreren Stufen. Werkseitig auf niedrigsten Leuchtenlichtstrom voreingestellt. MultiColour: Farbtemperatur 3000 K oder 4000 K mit Schaltelement individuell einstellbar. Werkseitig auf 3000 K eingestellt. Mit Dämmerungsschalter, über DIP-Schalter in mehreren Stufen einstellbar (2-500 lx).

Serienname Katalog [PM]:FLAT SLIM round
Materialnummer (SAP):312630.004.1.25
Sichtfarbe (SAP):silber metallic
Durchmesser D (SAP):300 mm
Höhe H min. (SAP):70 mm
Nettogewicht (SAP):1.63 kg
Nennlampe 1 (SAP):LED
Sockel Lampe 1 (SAP):ohne Sockel
Lichtfarbe Lampe 1 (SAP):3000K, 4000K
Farbwiedergabeindex Lampe 1 (SAP):80
Farbkonsistenz Lampe 1 (McAdam-Ellipse) (SAP):3 SDCM
Lebensdauer Lampe 1 kombiniert: 50000 h (L90/B50)
Bemessungsleistung 1 (Lumcat):11 W
Bemessungsleuchtenlichtstrom 1 (Lumcat):1450 lm
Ausstrahlwinkel kombiniert Down 1 (Lumcat):137°
Ausstrahlwinkel kombiniert Up 1 (SAP):180°
ähnlichste Farbtemperatur 1 (Lumcat):3000 K
Blendungsbewertungsindex UGR (4H 8H) 1 (JS):22.4
Leuchtenlichtausbeute 1 (JS):132 lm/W
Bemessungsleistung 2 (Lumcat):11 W
Bemessungsleuchtenlichtstrom 2 (Lumcat):1450 lm
Ausstrahlwinkel kombiniert Down 2 (Lumcat):137°
Ausstrahlwinkel kombiniert Up 2 (SAP):180°
ähnlichste Farbtemperatur 2 (Lumcat):4000 K
Blendungsbewertungsindex UGR (4H 8H) 2 (JS):22.4
Leuchtenlichtausbeute 2 (JS):132 lm/W
Bemessungsleistung 3 (Lumcat):18 W
Bemessungsleuchtenlichtstrom 3 (Lumcat):2400 lm
Ausstrahlwinkel kombiniert Down 3 (Lumcat):137°
Ausstrahlwinkel kombiniert Up 3 (SAP):180°
ähnlichste Farbtemperatur 3 (Lumcat):3000 K
Blendungsbewertungsindex UGR (4H 8H) 3 (JS):24.1
Leuchtenlichtausbeute 3 (JS):133 lm/W
Bemessungsleistung 4 (Lumcat):18 W
Bemessungsleuchtenlichtstrom 4 (Lumcat):2450 lm
Ausstrahlwinkel kombiniert Down 4 (Lumcat):137°
Ausstrahlwinkel kombiniert Up 4 (SAP):180°
ähnlichste Farbtemperatur 4 (Lumcat):4000 K
Blendungsbewertungsindex UGR (4H 8H) 4 (JS):24.2
Leuchtenlichtausbeute 4 (JS):136 lm/W
Produktselektor Lichtaustritt (JS):A_direkt
Produktselektor Lichtverteilung (JS):symmetrisch
Schaltungsart Lampe 1 (SAP):Konstantstrom-Versorgung
Spannung kombiniert: 220 - 240 V / 50 Hz, 60 Hz
Leistungsfaktor (SAP):0.95
Schutzklasse (SAP):I
Leuchten an Sicherung B10A (SAP):31
Leuchten an Sicherung B16A (SAP):50
Leuchten an Sicherung C10A (SAP):52
Leuchten an Sicherung C16A (SAP):85
Schutzart (SAP):IP 65
Umgebungstemperatur kombiniert (JS):-20 °C ... + 35 °C
Sicherheitszeichen (SAP):D-Zeichen
Sonstige Zeichen (SAP):WEEE-Zeichen
Menge: 1,000
