# Projekt
Leistungsbeschreibung (GAEB DA XML 3.2, DA81)
Erstellt mit: myview DataGenerator GAEB, myview-GAEB-DA-XML-Export, 10.06.2023

## LV
Datum: 10.06.2023

### 01 1_Innenleuchten

#### 01.01 Linienleuchten

##### 01.01.01 Alu-Stableuchten

**01.01.01.001 41511.002**
Alu-Stableuchte für Linienlampen. Armatur Aluminium-Strangpressprofil pulverbeschichtet. Endkappen Kunststoff.  Mit Druckschalter. Spannungsfreischaltung der Lampenkontakte bei Lampenwechsel. Leuchtmittel bitte separat bestellen.
Serienname Katalog [PM]:Alu-Stableuchten
Materialnummer (SAP):41511.002
Sichtfarbe (SAP):leuchtenweiß
Länge L (SAP):500 mm
Breite B (SAP):35 mm
Höhe H min. (SAP):58 mm
Nettogewicht (SAP):289 g
Nennlampe 1 (SAP):L-DE
Anzahl Lampe 1 NOLED (JS):1
Leistung Lampe1 NOLED (JS):60 W
Sockel Lampe 1 (SAP):S14s
Bemessungsleistung 1 (Lumcat):30 W
Bemessungsleuchtenlichtstrom 1 (Lumcat):1100 lm
Blendungsbewertungsindex UGR (4H 8H) 1 (JS):23.4
Leuchtenlichtausbeute 1 (JS):37 lm/W
Produktselektor Lichtaustritt (JS):B_vorwiegend direkt
Produktselektor Lichtverteilung (JS):symmetrisch
Schaltungsart Lampe 1 (SAP):Betriebsgerät nicht notwendig
Spannung kombiniert: 0 - 250 V / 0 - 60 Hz
Schutzklasse (SAP):I
Schutzart (SAP):IP 40
Umgebungstemperatur kombiniert (JS):25 °C
Schlagschutz (SAP):IK02 (Schlagschutz 0,20 Joule)
Glühdrahtprüfung: 960°C - 30 Sekunden
Sicherheitszeichen (SAP):F-Zeichen
Handelszeichen (SAP):CE, EAC
Menge: 1,000
