# Projekt
Leistungsbeschreibung (GAEB DA XML 3.2, DA81)
Erstellt mit: myview DataGenerator GAEB, myview-GAEB-DA-XML-Export, 10.06.2023

## LV
Datum: 10.06.2023

### 01 1_Innenleuchten

#### 01.01 Linienleuchten

##### 01.01.01 RT 44

**01.01.01.001 451169.002.1**
Linienleuchte als Wand- und Spiegelleuchte einsetzbar. Armatur Aluminium pulverbeschichtet. Endkappen Kunststoff (Polycarbonat), schlagzäh. Diffusor Kunststoff (Polycarbonat) opal.  Geeignet für Deckenanbau, Wandanbau. Waagerechte und senkrechte Montage möglich. Einfachste Installation durch Plug & Play Stecksystem. Betriebsgerät integriert.  Hohe Schutzart IP44 für den Einsatz im Nassbereich.
Serienname Katalog [PM]:RT 44
Materialnummer (SAP):451169.002.1
Sichtfarbe (SAP):reinweiß (RAL 9010)
Länge L (SAP):900 mm
Breite B (SAP):55 mm
Höhe H min. (SAP):87 mm
Nettogewicht (SAP):1.2 kg
Nennlampe 1 (SAP):LED
Sockel Lampe 1 (SAP):ohne Sockel
Lichtfarbe Lampe 1 (SAP):4000K
Farbwiedergabeindex Lampe 1 (SAP):80
Farbkonsistenz Lampe 1 (McAdam-Ellipse) (SAP):3 SDCM
Lebensdauer Lampe 1 kombiniert: 50000 h (L90/B50)
Bemessungsleistung 1 (Lumcat):15 W
Bemessungsleuchtenlichtstrom 1 (Lumcat):1500 lm
ähnlichste Farbtemperatur 1 (Lumcat):4000 K
Ausstrahlwinkel kombiniert Down 1 (Lumcat):180° / 109°
Blendungsbewertungsindex UGR (4H 8H) 1 (JS):23.2
Leuchtenlichtausbeute 1 (JS):100 lm/W
Produktselektor Lichtaustritt (JS):B_vorwiegend direkt
Produktselektor Lichtverteilung (JS):symmetrisch
Schaltungsart Lampe 1 (SAP):Konstantstrom-Versorgung
Spannung kombiniert: 220 - 240 V / 50 - 60 Hz
Schutzklasse (SAP):I
Leuchten an Sicherung B10A (SAP):55
Leuchten an Sicherung B16A (SAP):90
Leuchten an Sicherung C10A (SAP):65
Leuchten an Sicherung C16A (SAP):100
Einschaltstrom / Einschaltzeit kombiniert: 8 A / 100 µs
Schutzart (SAP):IP 44
Umgebungstemperatur kombiniert (JS):25 °C
Schlagschutz (SAP):IK03 (Schlagschutz 0,35 Joule)
Glühdrahtprüfung: 850°C - 30 Sekunden
Sicherheitszeichen (SAP):F-Zeichen
Handelszeichen (SAP):CE, EAC
Menge: 1,000
