# Projekt
Leistungsbeschreibung (GAEB DA XML 3.2, DA81)
Erstellt mit: myview DataGenerator GAEB, myview-GAEB-DA-XML-Export, 10.06.2023

## LV
Datum: 10.06.2023

### 01 1_Innenleuchten

#### 01.01 Feuchtraum-Anbauleuchten

##### 01.01.01 PLANOX TUBE

**01.01.01.001 601071.002.1.76**
Robuste Schutzrohrleuchte für hohe Anforderungen. Geräteträger aus Stahlblech, weiß pulverbeschichtet. Endkappen aus Kunststoff (Polyamid) grau. Diffusor aus Kunststoff (Polycarbonat) opal, schlagzäh. Lichtverteilung symmetrisch. Homogene Ausleuchtung. Durch Zubehör für Wand-, Decken- und Pendelmontage geeignet. Betriebsgerät integriert. Einfache Installation durch Plug & Play Stecksystem Wieland RST® CLASSIC. Leuchte mit integrierter Durchgangsverdrahtung für das Aneinanderreihen von weiteren Leuchten durch zwei Wieland RST® Classic Steckverbinder (Stecker und Buchse). Zubehör für den elektrischen Anschluss muss separat bestellt werden. Zur Leuchte ist immer ein Montagezubehör mit zu bestellen.  Leuchten mit begrenzter Oberflächentemperatur nach DIN EN 60598-2-24 zur Verwendung in einer Umgebung, in der eine Ablagerung von leitfähigem Staub auf der Leuchte erwartet werden kann. Zugelassen für den Einsatz in der Lebensmittel- und Getränkeindustrie. Zur Beleuchtung von öffentlichen Parkbauten und öffentlichen Parkplätzen nach DIN 67528 geeignet. Umweltfreundlich und ressourcenschonend durch austauschbare Komponenten. Keine Einwegleuchte.
Serienname Katalog [PM]:PLANOX TUBE
Materialnummer (SAP):601071.002.1.76
Sichtfarbe (SAP):weiß
Durchmesser D (SAP):78 mm
Länge L (SAP):1280 mm
Nettogewicht (SAP):2.74 kg
Nennlampe 1 (SAP):LED
Sockel Lampe 1 (SAP):ohne Sockel
Lichtfarbe Lampe 1 (SAP):4000K
Farbwiedergabeindex Lampe 1 (SAP):83
Farbkonsistenz Lampe 1 (McAdam-Ellipse) (SAP):3 SDCM
Lebensdauer Lampe 1 kombiniert: 72000 h (L80/B50)
Bemessungsleistung 1 (Lumcat):39 W
Bemessungsleuchtenlichtstrom 1 (Lumcat):5350 lm
ähnlichste Farbtemperatur 1 (Lumcat):4000 K
Ausstrahlwinkel kombiniert Down 1 (Lumcat):134° / 106°
Blendungsbewertungsindex UGR (4H 8H) 1 (JS):24.7
Leuchtenlichtausbeute 1 (JS):137 lm/W
Produktselektor Lichtaustritt (JS):A_direkt
Produktselektor Lichtverteilung (JS):symmetrisch
Schaltungsart Lampe 1 (SAP):Konverter dimmbar DALI
Spannung kombiniert: 220 - 240 V / 0 Hz, 50 - 60 Hz
Leistungsfaktor (SAP):0.9
Schutzklasse (SAP):I
Leuchten an Sicherung B10A (SAP):18
Leuchten an Sicherung B16A (SAP):29
Leuchten an Sicherung C10A (SAP):30
Leuchten an Sicherung C16A (SAP):49
Einschaltstrom / Einschaltzeit kombiniert: 20.9 A / 192 µs
Rippelstrom / Flicker (SAP):4 %
Klirrfaktor (THD) (SAP):20 %
Schutzart (SAP):IP 67
Umgebungstemperatur kombiniert (JS):-20 °C ... + 30 °C
Schlagschutz (SAP):IK08 (Schlagschutz 5 Joule)
Glühdrahtprüfung: 750°C - 30 Sekunden
Sicherheitszeichen (SAP):D-Zeichen, F-Zeichen
Handelszeichen (SAP):CE, EAC
Menge: 1,000
