# Projekt
Leistungsbeschreibung (GAEB DA XML 3.2, DA81)
Erstellt mit: myview DataGenerator GAEB, myview-GAEB-DA-XML-Export, 10.06.2023

## LV
Datum: 10.06.2023

### 01 6_RZB Home+Basic

#### 01.01 2_Aussenleuchten

##### 01.01.01 Gartenleuchten

**01.01.01.001 612109.002**
Dekorative Gartenleuchte. Schwimmfähige Kugel mit flacher Basis. Gehäuse Kunststoff mit stabiler Kunststoffkugel (Polyethylen) opal seidenmatt.  LED mit Farbwechselsequenzer im Akkubetrieb - Farblicht einstellbar RGB bzw. weiß. Steuerung über Infrarot-Fernbedienung.  Betriebsdauer max. 8 bis 12 Stunden (Dauerbetrieb). Externes Ladegerät für 100 - 240 V / 50 - 60 Hz mit Induktionsladeschale im Lieferumfang enthalten. Laden nur in trockenen Räumen!

Serienname Katalog [PM]:HB 304
Materialnummer (SAP):612109.002
Sichtfarbe (SAP):weiß
Durchmesser D (SAP):500 mm
Höhe H min. (SAP):500 mm
Nettogewicht (SAP):2.6 kg
Nennlampe 1 (SAP):LED
Sockel Lampe 1 (SAP):ohne Sockel
Lichtfarbe Lampe 1 (SAP):RGBW
Bemessungsleistung 1 (Lumcat):9 W
Bemessungsleuchtenlichtstrom 1 (Lumcat):400 lm
Ausstrahlwinkel kombiniert Down 1 (Lumcat):180°
Ausstrahlwinkel kombiniert Up 1 (SAP):115°
ähnlichste Farbtemperatur 1 (Lumcat):0 K
Leuchtenlichtausbeute 1 (JS):44 lm/W
Produktselektor Lichtaustritt (JS):E_indirekt
Produktselektor Lichtverteilung (JS):symmetrisch
Schaltungsart Lampe 1 (SAP):Konverter dimmbar Infrarot
Spannung kombiniert: 7.5 V / 0 Hz
Schutzklasse (SAP):II
Schutzart (SAP):IP 68
Umgebungstemperatur kombiniert (JS):10 °C ... + 30 °C
Schlagschutz (SAP):IK10 (Schlagschutz 20 Joule)
Glühdrahtprüfung: 650°C - 30 Sekunden
Sicherheitszeichen (SAP):F-Zeichen
Sonstige Zeichen (SAP):WEEE-Zeichen
Menge: 1,000
