# Projekt
Leistungsbeschreibung (GAEB DA XML 3.2, DA81)
Erstellt mit: myview DataGenerator GAEB, myview-GAEB-DA-XML-Export, 10.06.2023

## LV
Datum: 10.06.2023

### 01 5_Sicherheitsleuchten

#### 01.01 Leuchten zur Rettungswegkennzeichnung

##### 01.01.01 Pendelleuchten

**01.01.01.001 671367.004**
Rechteckige Pendelleuchte im klassischen Design. Zur Rettungswegkennzeichnung. Gehäuse Aluminium mit Eckverbindungen Kunststoff. Kunststoffscheiben opal mit Rettungszeichen einseitig/zweiseitig.  Pendelleuchten (Pendel bauseits) für zwei Ketten- oder Seilpendel vorbereitet. Betriebsgerät gleichspannungstauglich, geeignet für zentrale Notstromversorgung. Symbolnummer für Rettungszeichen bei Bestellung angeben!

Serienname Katalog [PM]:RECHTECK
Materialnummer (SAP):671367.004
Sichtfarbe (SAP):aluminium, eloxiert
Länge L (SAP):485 mm
Breite B (SAP):125 mm
Höhe H min. (SAP):250 mm
Nettogewicht (SAP):2.61 kg
Bauart Sicherheitsleuchte (SAP):für zentrale Versorgung
System Notbeleuchtung: Standard
Betriebsart (SAP):NL Dauerschaltung
Ausführung Akku (SAP):ohne Akku
Nennlampe 1 (SAP):LED
Sockel Lampe 1 (SAP):ohne Sockel
Lichtfarbe Lampe 1 (SAP):6500K
Farbwiedergabeindex Lampe 1 (SAP):70
Bemessungsleistung 1 (Lumcat):8.1 W
Schaltungsart Lampe 1 (SAP):Konstantstrom-Versorgung
Spannung kombiniert: 220 - 240 V / 0 Hz, 50 - 60 Hz
Leistungsfaktor (SAP):0.55
Schutzklasse (SAP):I
Leuchten an Sicherung B10A (SAP):8
Leuchten an Sicherung B16A (SAP):13
Leuchten an Sicherung C10A (SAP):14
Leuchten an Sicherung C16A (SAP):23
Einschaltstrom / Einschaltzeit kombiniert: 54 A / 250 µs
Umgebungstemperatur kombiniert (JS):-10 °C ... + 40 °C
Schlagschutz (SAP):IK03 (Schlagschutz 0,35 Joule)
Glühdrahtprüfung: 650°C - 30 Sekunden
Sicherheitszeichen (SAP):F-Zeichen
Handelszeichen (SAP):CE, EAC
Sonstige Zeichen (SAP):WEEE-Zeichen
Menge: 1,000
