# Projekt
Leistungsbeschreibung (GAEB DA XML 3.2, DA81)
Erstellt mit: myview DataGenerator GAEB, myview-GAEB-DA-XML-Export, 10.06.2023

## LV
Datum: 10.06.2023

### 01 5_Sicherheitsleuchten

#### 01.01 Leuchten zur Rettungswegbeleuchtung

##### 01.01.01 Deckeneinbauleuchten

**01.01.01.001 672372.002.1.04**
Hochwirtschaftliche Einlege-Flächenleuchte mit progressiver LED-Technologie. Zur Rettungswegbeleuchtung. Rahmen Aluminium pulverbeschichtet. Diffusor Kunststoff opal. Diffusor und Lightguide aus vergilbungsfreiem Kunststoff (PMMA). Seitliche Lichteinkopplung (RZB SIDELITE®-Technologie) für überdurchschnittlich homogene Leuchtdichteverteilung.  Betriebsgerät extern. Einzelbatteriesystem mit automatischem Selbsttest und Rückmeldung an die RZB Überwachungssysteme MultiDigit und MWEB. Einfachste Installation des Betriebsgerätes durch Dreh-Stecksystem. Verlängerte Anschlussleitung (1,90 m).

Serienname Katalog [PM]:SIDELITE ECO
Materialnummer (SAP):672372.002.1.04
Sichtfarbe (SAP):weiß
Länge L (SAP):1195 mm
Breite B (SAP):295 mm
Einbauhöhe HE kombiniert: 160 mm
Einbauhöhe Leuchte HEL kombiniert: 40 mm
Nettogewicht (SAP):4.4 kg
Bauart Sicherheitsleuchte (SAP):mit eingebauter Einzelbatterie
System Notbeleuchtung: MultiDigit
Betriebsart (SAP):NL Dauerschaltung
Leuchtenlichtstrom Netz/Not kombiniert (JS):3550 / 240 lm
Bemessungsbetriebsdauer (ValueSet):8 h
Ausführung Akku (SAP):NiMh
Nennlampe 1 (SAP):LED
Sockel Lampe 1 (SAP):ohne Sockel
Lichtfarbe Lampe 1 (SAP):4000K
Farbwiedergabeindex Lampe 1 (SAP):80
Bemessungsleistung 1 (Lumcat):29 W
Bemessungsleuchtenlichtstrom 1 (Lumcat):3550 lm
ähnlichste Farbtemperatur 1 (Lumcat):4000 K
Ausstrahlwinkel kombiniert Down 1 (Lumcat):122° / 112°
Blendungsbewertungsindex UGR (4H 8H) 1 (JS):21.9
Leuchtenlichtausbeute 1 (JS):122 lm/W
Produktselektor Lichtaustritt (JS):A_direkt
Produktselektor Lichtverteilung (JS):symmetrisch
Schaltungsart Lampe 1 (SAP):Konstantstrom-Versorgung
Spannung kombiniert: 220 - 240 V / 50 - 60 Hz
Leistungsfaktor (SAP):0.98
Schutzklasse (SAP):I
Leuchten an Sicherung B10A (SAP):15
Leuchten an Sicherung B16A (SAP):25
Einschaltstrom / Einschaltzeit kombiniert: 16 A / 100 µs
Klirrfaktor (THD) (SAP):10 %
Umgebungstemperatur kombiniert (JS):5 °C ... + 30 °C
Schlagschutz (SAP):IK03 (Schlagschutz 0,35 Joule)
Sicherheitszeichen (SAP):Einbauleuchte nicht bedecken!, F-Zeichen
Handelszeichen (SAP):CE, EAC
Sonstige Zeichen (SAP):WEEE-Zeichen
Menge: 1,000
