# Projekt
Leistungsbeschreibung (GAEB DA XML 3.2, DA81)
Erstellt mit: myview DataGenerator GAEB, myview-GAEB-DA-XML-Export, 10.06.2023

## LV
Datum: 10.06.2023

### 01 5_Sicherheitsleuchten

#### 01.01 Leuchten zur Rettungswegbeleuchtung

##### 01.01.01 Decken- und Wandleuchten

**01.01.01.001 672396.002.1**
Dekorative runde Anbauleuchte. Zur Rettungswegbeleuchtung. Armatur Metall pulverbeschichtet. Diffusor aus vergilbungsfreiem Kunststoff (PMMA) opal. Befestigung des Diffusors mit patentierter Verschlusstechnik (Druckverschluss).  Geeignet für Deckenanbau, Wandanbau. Betriebsgerät gleichspannungstauglich, geeignet für zentrale Notstromversorgung.

Serienname Katalog [PM]:FLAT POLYMERO KREIS
Materialnummer (SAP):672396.002.1
Sichtfarbe (SAP):weiß
Durchmesser D (SAP):460 mm
Höhe H min. (SAP):93 mm
Nettogewicht (SAP):2.67 kg
Bauart Sicherheitsleuchte (SAP):für zentrale Versorgung
System Notbeleuchtung: Standard
Betriebsart (SAP):NL Dauerschaltung
Leuchtenlichtstrom Netz/Not kombiniert (JS):2100 / 490 lm
Ausführung Akku (SAP):ohne Akku
Nennlampe 1 (SAP):LED
Sockel Lampe 1 (SAP):ohne Sockel
Lichtfarbe Lampe 1 (SAP):4000K
Farbwiedergabeindex Lampe 1 (SAP):83
Farbkonsistenz Lampe 1 (McAdam-Ellipse) (SAP):3 SDCM
Bemessungsleistung 1 (Lumcat):19 W
Bemessungsleuchtenlichtstrom 1 (Lumcat):2100 lm
ähnlichste Farbtemperatur 1 (Lumcat):4000 K
Ausstrahlwinkel kombiniert Down 1 (Lumcat):123°
Blendungsbewertungsindex UGR (4H 8H) 1 (JS):19.1
Leuchtenlichtausbeute 1 (JS):111 lm/W
Produktselektor Lichtaustritt (JS):B_vorwiegend direkt
Produktselektor Lichtverteilung (JS):symmetrisch
Schaltungsart Lampe 1 (SAP):Betriebsgerät nicht notwendig
Spannung kombiniert: 220 - 240 V / 0 Hz, 50 - 60 Hz
Schutzklasse (SAP):I
Umgebungstemperatur kombiniert (JS):-10 °C ... + 35 °C
Schlagschutz (SAP):IK03 (Schlagschutz 0,35 Joule)
Glühdrahtprüfung: 650°C - 30 Sekunden
Sicherheitszeichen (SAP):F-Zeichen
Handelszeichen (SAP):CE, EAC
Sonstige Zeichen (SAP):WEEE-Zeichen
Menge: 1,000
