# Projekt
Leistungsbeschreibung (GAEB DA XML 3.2, DA81)
Erstellt mit: myview DataGenerator GAEB, myview-GAEB-DA-XML-Export, 10.06.2023

## LV
Datum: 10.06.2023

### 01 1_Innenleuchten

#### 01.01 Anbaustrahler

##### 01.01.01 TX-MOVE

**01.01.01.001 742161.004.3.76**
Multifunktionaler Anbaustrahler zur Flächenbeleuchtung. Sehr flache Bauform. Gehäuse Stahlblech pulverbeschichtet. 356° horizontal dreh- und 90° vertikal schwenkbar. Skalierung des Schwenkwinkels. Hocheffiziente LED-Einheiten mit optimaler Lichtlenkung durch präzise Linsenoptik aus Kunststoff (PC) klar. Spezielle Mikrostrukturen reduzieren Gelbsaum. Lichtverteilung symmetrisch. Mit Adapter für RZB 3-Phasen-DALI-Stromschienen. Geeignet für Stromschiene an Decke. MultiLumen: Leuchtenlichtstrom ist in 3 Stufen einstellbar. Werkseitig auf höchsten Leuchtenlichtstrom voreingestellt. Umweltfreundlich und ressourcenschonend durch austauschbare Komponenten.
Serienname Katalog [PM]:TX-MOVE
Materialnummer (SAP):742161.004.3.76
Sichtfarbe (SAP):silberfarben
Länge L (SAP):569 mm
Breite B (SAP):119 mm
Höhe H min. (SAP):75 mm
Nettogewicht (SAP):2.05 kg
Nennlampe 1 (SAP):LED
Sockel Lampe 1 (SAP):ohne Sockel
Lichtfarbe Lampe 1 (SAP):3500K
Farbwiedergabeindex Lampe 1 (SAP):80
Farbkonsistenz Lampe 1 (McAdam-Ellipse) (SAP):3 SDCM
Lebensdauer Lampe 1 kombiniert: 50000 h (L80/B10)
Bemessungsleistung 1 (Lumcat):41 W
Bemessungsleuchtenlichtstrom 1 (Lumcat):6050 lm
ähnlichste Farbtemperatur 1 (Lumcat):3500 K
Ausstrahlwinkel kombiniert Down 1 (Lumcat):30°
Blendungsbewertungsindex UGR (4H 8H) 1 (JS):17.9
Leuchtenlichtausbeute 1 (JS):148 lm/W
Bemessungsleistung 2 (Lumcat):57 W
Bemessungsleuchtenlichtstrom 2 (Lumcat):8200 lm
ähnlichste Farbtemperatur 2 (Lumcat):3500 K
Ausstrahlwinkel kombiniert Down 2 (Lumcat):30°
Blendungsbewertungsindex UGR (4H 8H) 2 (JS):18.9
Leuchtenlichtausbeute 2 (JS):144 lm/W
Bemessungsleistung 3 (Lumcat):73 W
Bemessungsleuchtenlichtstrom 3 (Lumcat):10000 lm
ähnlichste Farbtemperatur 3 (Lumcat):3500 K
Ausstrahlwinkel kombiniert Down 3 (Lumcat):30°
Blendungsbewertungsindex UGR (4H 8H) 3 (JS):19.6
Leuchtenlichtausbeute 3 (JS):137 lm/W
Produktselektor Lichtaustritt (JS):A_direkt
Produktselektor Lichtverteilung (JS):symmetrisch
Schaltungsart Lampe 1 (SAP):EVG dimmbar DALI
Spannung kombiniert: 220 - 240 V / 50 Hz, 60 Hz
Leistungsfaktor (SAP):0.9
Schutzklasse (SAP):I
Leuchten an Sicherung B10A (SAP):8
Leuchten an Sicherung B16A (SAP):13
Leuchten an Sicherung C10A (SAP):13
Leuchten an Sicherung C16A (SAP):21
Einschaltstrom / Einschaltzeit kombiniert: 53 A / 215 µs
Rippelstrom / Flicker (SAP):4 %
Klirrfaktor (THD) (SAP):20 %
Schutzart (SAP):IP 20
Umgebungstemperatur kombiniert (JS):5 °C ... + 25 °C
Glühdrahtprüfung: 850°C - 30 Sekunden
Sicherheitszeichen (SAP):F-Zeichen
Handelszeichen (SAP):CE
Menge: 1,000
