# Projekt
Leistungsbeschreibung (GAEB DA XML 3.2, DA81)
Erstellt mit: myview DataGenerator GAEB, myview-GAEB-DA-XML-Export, 10.06.2023

## LV
Datum: 10.06.2023

### 01 1_Innenleuchten

#### 01.01 Stoffschirmleuchten

##### 01.01.01 TOLEDO FLATLINER

**01.01.01.001 901633.002.1.76**
Dekorative Pendelleuchte zur Raumgestaltung. Basisleuchte vorbereitet für die Montage eines  Stoffschirmes. Zylindergehäuse Stahlblech pulverbeschichtet.
Gehäuse Aluminium-Druckguss und Stahlblech pulverbeschichtet. Abdeckring Aluminium-Druckguss pulverbeschichtet. Baldachin Stahlblech pulverbeschichtet. Diffusor und Lightguide aus vergilbungsfreiem Kunststoff (PMMA) opal matt.  Transparente Pendelleitung 2 m, kürzbar. Modulbauweise: Zur Basisleuchte ist immer ein Stoffschirm, in zylindrischer oder quadratischer Form, separat zu bestellen. Stoffschirm werkzeuglos an die Basisleuchte montierbar. Satinierte Abdeckscheibe als separates Zubehör bestellen.
Serienname Katalog [PM]:TOLEDO FLATLINER
Materialnummer (SAP):901633.002.1.76
Sichtfarbe (SAP):weiß
Durchmesser D (SAP):270 mm
Höhe H min. (SAP):95.5 mm
Pendellänge LP kombiniert: 2000 mm
Nettogewicht (SAP):2.96 kg
Nennlampe 1 (SAP):LED
Sockel Lampe 1 (SAP):ohne Sockel
Lichtfarbe Lampe 1 (SAP):4000K
Farbwiedergabeindex Lampe 1 (SAP):80
Lebensdauer Lampe 1 kombiniert: 50000 h (L80/B50)
Bemessungsleistung 1 (Lumcat):17 W
Bemessungsleuchtenlichtstrom 1 (Lumcat):1400 lm
ähnlichste Farbtemperatur 1 (Lumcat):4000 K
Ausstrahlwinkel kombiniert Down 1 (Lumcat):72°
Blendungsbewertungsindex UGR (4H 8H) 1 (JS):14
Leuchtenlichtausbeute 1 (JS):82 lm/W
Produktselektor Lichtaustritt (JS):B_vorwiegend direkt
Produktselektor Lichtverteilung (JS):symmetrisch
Schaltungsart Lampe 1 (SAP):Konverter dimmbar DALI
Spannung kombiniert: 220 - 240 V / 0 Hz, 50 - 60 Hz
Leistungsfaktor (SAP):0.9
Schutzklasse (SAP):I
Leuchten an Sicherung B10A (SAP):28
Leuchten an Sicherung B16A (SAP):47
Leuchten an Sicherung C10A (SAP):36
Leuchten an Sicherung C16A (SAP):56
Einschaltstrom / Einschaltzeit kombiniert: 50 A / 10 µs
Rippelstrom / Flicker (SAP):4 %
Klirrfaktor (THD) (SAP):10 %
Schutzart (SAP):IP 20
Umgebungstemperatur kombiniert (JS):-20 °C ... + 35 °C
Schlagschutz (SAP):IK06 (Schlagschutz 1 Joule)
Glühdrahtprüfung: 650°C - 30 Sekunden
Sicherheitszeichen (SAP):F-Zeichen
Handelszeichen (SAP):CE, EAC
Menge: 1,000
