# Projekt
Leistungsbeschreibung (GAEB DA XML 3.2, DA81)
Erstellt mit: myview DataGenerator GAEB, myview-GAEB-DA-XML-Export, 10.06.2023

## LV
Datum: 10.06.2023

### 01 1_Innenleuchten

#### 01.01 Einbau-Downlights

##### 01.01.01 Toledo Flat plus

**01.01.01.001 901812.0031.2.76**
Flexibles rundes Einbau-Downlight mit Multi-Funktionen. Gehäuse Stahlblech pulverbeschichtet.
Leuchtenrahmen Aluminium pulverbeschichtet. Lightguide und Diffusor aus vergilbungsfreiem PMMA opal matt. LED Backlight-Technologie für eine homogene Ausleuchtung der gesamten lichtabgebenden Fläche.  Tunable White dynamisch einstellbar von 2700 K bis 6500 K. Geeignet für Deckeneinbau. Deckenbefestigung mit Federsystem.
Geeignet für direkte Abdeckung mit Wärmedämmungsmaterial (gilt nur für die unteren Lumenstufen). Inklusive Betriebsgerät extern über Steckverbindung, Verbindungsleitung 250 mm. DALI-Betriebsgerät gleichspannungstauglich. Anbaugehäuse als Zubehör für alle Größen.
Serienname Katalog [PM]:TOLEDO FLAT+ round
Materialnummer (SAP):901812.0031.2.76
Sichtfarbe (SAP):anthrazit metallic
Durchmesser D (SAP):470 mm
Höhe H min. (SAP):2 mm
Einbaudurchmesser DA kombiniert: 457 mm
Deckenstärke S kombiniert: 1-20 mm
Einbauhöhe Leuchte HEL kombiniert: 41 mm
Nettogewicht (SAP):1.73 kg
Nennlampe 1 (SAP):LED
Sockel Lampe 1 (SAP):ohne Sockel
Lichtfarbe Lampe 1 (SAP):2700K - 6500K
Farbwiedergabeindex Lampe 1 (SAP):80
Farbkonsistenz Lampe 1 (McAdam-Ellipse) (SAP):3 SDCM
Lebensdauer Lampe 1 kombiniert: 50000 h (L80/B10)
Bemessungsleistung 1 (Lumcat):26 W
Bemessungsleuchtenlichtstrom 1 (Lumcat):3150 lm
ähnlichste Farbtemperatur 1 (Lumcat):2700 K
Ausstrahlwinkel kombiniert Down 1 (Lumcat):113°
Blendungsbewertungsindex UGR (4H 8H) 1 (JS):23.5
Leuchtenlichtausbeute 1 (JS):121 lm/W
Bemessungsleistung 2 (Lumcat):26 W
Bemessungsleuchtenlichtstrom 2 (Lumcat):3300 lm
ähnlichste Farbtemperatur 2 (Lumcat):4600 K
Ausstrahlwinkel kombiniert Down 2 (Lumcat):113°
Blendungsbewertungsindex UGR (4H 8H) 2 (JS):23.7
Leuchtenlichtausbeute 2 (JS):127 lm/W
Bemessungsleistung 3 (Lumcat):26 W
Bemessungsleuchtenlichtstrom 3 (Lumcat):3300 lm
ähnlichste Farbtemperatur 3 (Lumcat):6500 K
Ausstrahlwinkel kombiniert Down 3 (Lumcat):113°
Blendungsbewertungsindex UGR (4H 8H) 3 (JS):23.7
Leuchtenlichtausbeute 3 (JS):127 lm/W
Produktselektor Lichtaustritt (JS):A_direkt
Produktselektor Lichtverteilung (JS):symmetrisch
Schaltungsart Lampe 1 (SAP):Konverter dimmbar DALI
Spannung kombiniert: 220 - 240 V / 50 Hz, 60 Hz
Leistungsfaktor (SAP):0.97
Schutzklasse (SAP):II
Leuchten an Sicherung B10A (SAP):18
Leuchten an Sicherung B16A (SAP):30
Leuchten an Sicherung C10A (SAP):31
Leuchten an Sicherung C16A (SAP):51
Einschaltstrom / Einschaltzeit kombiniert: 29 A / 153 µs
Schutzart (SAP):IP 54
Umgebungstemperatur kombiniert (JS):-20 °C ... + 35 °C
Schlagschutz (SAP):IK03 (Schlagschutz 0,35 Joule)
Glühdrahtprüfung: 650°C - 30 Sekunden
Sicherheitszeichen (SAP):F-Zeichen
Handelszeichen (SAP):CE, EAC
Menge: 1,000
