# Projekt
Leistungsbeschreibung (GAEB DA XML 3.2, DA81)
Erstellt mit: myview DataGenerator GAEB, myview-GAEB-DA-XML-Export, 10.06.2023

## LV
Datum: 10.06.2023

### 01 1_Innenleuchten

#### 01.01 Pendelleuchten

##### 01.01.01 Deecos P § NEUE STRUKTUR

**01.01.01.001 911547.002**
Zylindrische Pendelleuchte. Gehäuse Aluminium-Druckguss pulverbeschichtet. Baldachin Stahlblech pulverbeschichtet mit Magnetbefestigung. Werkzeuglos wechselbare Optikbaugruppe mit Linse aus Kunststoff (Polycarbonat) für beste Homogenität des Lichtkegels. Inklusive Spezial-LED zur Beleuchtung von Fleischwaren / Meat fresh - rötlich weiß. Transparente Pendelleitung 2 m, kürzbar. Betriebsgerät mit besten Eigenschaften bzgl. Flickerfreiheit und Stroboskopeffekt. Werkzeuglos montierbares Zubehör: Wechseloptiken, Wabenraster, Abdeckscheiben klar und mattiert, Kunststoffring weiß zum Wechseln. Dekoratives Einbau-Pendelset als Zubehör.
Serienname Katalog [PM]:DEECOS P maxi
Materialnummer (SAP):911547.002
Sichtfarbe (SAP):verkehrsweiß, matt (RAL 9016)
Durchmesser D (SAP):123 mm
Höhe H min. (SAP):181 mm
Pendellänge LP kombiniert: 2000 mm
Nettogewicht (SAP):1.64 kg
Nennlampe 1 (SAP):LED
Sockel Lampe 1 (SAP):ohne Sockel
Lichtfarbe Lampe 1 (SAP):fresh meat
Farbwiedergabeindex Lampe 1 (SAP):92
Farbkonsistenz Lampe 1 (McAdam-Ellipse) (SAP):3 SDCM
Lebensdauer Lampe 1 kombiniert: 50000 h (L90/B10)
Bemessungsleistung 1 (Lumcat):33 W
Bemessungsleuchtenlichtstrom 1 (Lumcat):1800 lm
ähnlichste Farbtemperatur 1 (Lumcat):0 K
Ausstrahlwinkel kombiniert Down 1 (Lumcat):17°
Blendungsbewertungsindex UGR (4H 8H) 1 (JS):10.9
Leuchtenlichtausbeute 1 (JS):55 lm/W
Produktselektor Lichtaustritt (JS):A_direkt
Produktselektor Lichtverteilung (JS):symmetrisch
Schaltungsart Lampe 1 (SAP):Konstantstrom-Versorgung
Spannung kombiniert: 220 - 240 V / 50 - 60 Hz
Leistungsfaktor (SAP):0.9
Schutzklasse (SAP):I
Leuchten an Sicherung B10A (SAP):21
Leuchten an Sicherung B16A (SAP):34
Leuchten an Sicherung C10A (SAP):35
Leuchten an Sicherung C16A (SAP):57
Einschaltstrom / Einschaltzeit kombiniert: 12.6 A / 250 µs
Klirrfaktor (THD) (SAP):20 %
Schutzart (SAP):IP 20
Umgebungstemperatur kombiniert (JS):25 °C
Schlagschutz (SAP):IK06 (Schlagschutz 1 Joule)
Glühdrahtprüfung: 650°C - 30 Sekunden
Sicherheitszeichen (SAP):F-Zeichen
Handelszeichen (SAP):CE, EAC
Menge: 1,000
