# Projekt
Leistungsbeschreibung (GAEB DA XML 3.2, DA81)
Erstellt mit: myview DataGenerator GAEB, myview-GAEB-DA-XML-Export, 10.06.2023

## LV
Datum: 10.06.2023

### 01 1_Innenleuchten

#### 01.01 Anbau-Downlights

##### 01.01.01 Heledon § NEUE STRUKTUR Anbau

**01.01.01.001 931245.004.2**
Zylindrisches Anbau-Downlight. Gehäuse Aluminium-Druckguss pulverbeschichtet. Innenliegende Deckenarmatur Polycarbonat mit Bajonettverschluss. Schwarzer Kunststoffring mit zurückgesetzter LED zur seitlichen Entblendung. Werkzeuglos wechselbare Optikbaugruppe mit Reflektor aus MIRO-Silver mit 98% Lichtgesamtreflexion für hervorragende Effizienz. Inklusive Spezial-LED zur Beleuchtung von Backwaren. Geeignet für Deckenanbau.
Einfache Montage durch separate Deckenarmatur mit Bajonettverschluss und Steckverbindung. Betriebsgerät integriert.
Anschluss über Steckverbindung.
Betriebsgerät mit besten Eigenschaften bzgl. Flickerfreiheit und Stroboskopeffekt. Werkzeuglos montierbares Zubehör: Wechseloptiken, Dekorgläser, Wabenraster, Abdeckscheiben klar und mattiert, Kunststoffring weiß zum Wechseln.
Serienname Katalog [PM]:HELEDON maxi
Materialnummer (SAP):931245.004.2
Sichtfarbe (SAP):silberfarben
Durchmesser D (SAP):123 mm
Höhe H min. (SAP):183 mm
Nettogewicht (SAP):1.28 kg
Nennlampe 1 (SAP):LED
Sockel Lampe 1 (SAP):ohne Sockel
Lichtfarbe Lampe 1 (SAP):bakery
Farbwiedergabeindex Lampe 1 (SAP):97
Farbkonsistenz Lampe 1 (McAdam-Ellipse) (SAP):3 SDCM
Lebensdauer Lampe 1 kombiniert: 50000 h (L90/B10)
Bemessungsleistung 1 (Lumcat):33 W
Bemessungsleuchtenlichtstrom 1 (Lumcat):3400 lm
ähnlichste Farbtemperatur 1 (Lumcat):0 K
Ausstrahlwinkel kombiniert Down 1 (Lumcat):23°
Blendungsbewertungsindex UGR (4H 8H) 1 (JS):13.9
Leuchtenlichtausbeute 1 (JS):103 lm/W
Produktselektor Lichtaustritt (JS):A_direkt
Produktselektor Lichtverteilung (JS):symmetrisch
Schaltungsart Lampe 1 (SAP):Konstantstrom-Versorgung
Spannung kombiniert: 220 - 240 V / 50 - 60 Hz
Leistungsfaktor (SAP):0.9
Schutzklasse (SAP):I
Leuchten an Sicherung B10A (SAP):21
Leuchten an Sicherung B16A (SAP):34
Leuchten an Sicherung C10A (SAP):35
Leuchten an Sicherung C16A (SAP):57
Einschaltstrom / Einschaltzeit kombiniert: 12.6 A / 250 µs
Klirrfaktor (THD) (SAP):20 %
Schutzart (SAP):IP 20
Umgebungstemperatur kombiniert (JS):25 °C
Schlagschutz (SAP):IK06 (Schlagschutz 1 Joule)
Glühdrahtprüfung: 650°C - 30 Sekunden
Sicherheitszeichen (SAP):F-Zeichen
Handelszeichen (SAP):CE, EAC
Menge: 1,000
