# Projekt
Leistungsbeschreibung (GAEB DA XML 3.2, DA81)
Erstellt mit: myview DataGenerator GAEB, myview-GAEB-DA-XML-Export, 10.06.2023

## LV
Datum: 10.06.2023

### 01 7_LINEDO

#### 01.01 LINEDO Lichtbandsystem

##### 01.01.01 Funktionsmodule

**01.01.01.001 9503RZ.763.437.030**
Modul inklusive Sicherheitsleuchte zur Rettungswegkennzeichnung. Systemprofil aus Aluminium-Strangpressprofil, pulverbeschichtet. Abdeckung aus Aluminium, Oberfläche wie Systemprofil. Sicherheitsleuchte mittels Haltebügel an Systemprofil befestigt. Leuchte aus robustem Kunststoff (Poycarbonat), schwarz. Haltebügel aus Stahlblech, pulverbeschichtet. Displayscheibe Kunststoff mit Rettungszeichen einseitig/zweiseitig. Piktogramm-Set beiliegend.  Einfache und werkzeuglose Montage von Systemprofilen mittels separatem Zubehör für Seil- oder Kettenaufhängung. Werkzeuglos steckbar und durch mechanischen Verbinder gesichert. 2,5 m Anschlussleitung für flexible Positionierung der Sicherheitsleuchte am Systemprofil. 14-poliger LINEDO-Stecker (5 x 2,5 mm² / 9 x 1,5 mm²) zur Durchverdrahtung und Anschlussmöglichkeit an Notlichtstromkreis (1/2). Einzelbatteriesystem mit automatischem Selbsttest und Rückmeldung über DALI-Bus ausschließlich an das RZB DALI-Überwachungssystem. Einspeisungsmodul, Verbindungs- und Montagezubehör bitte separat bestellen.
Serienname Katalog [PM]:LINEDO Module zur Rettungswegkennzeichnung
Materialnummer (SAP):9503RZ.763.437.030
Sichtfarbe (SAP):schwarz
Länge L (SAP):336 mm
Breite B (SAP):62 mm
Höhe H min. (SAP):343 mm
Nettogewicht (SAP):2.7 kg
Nennlampe 1 (SAP):LED
Sockel Lampe 1 (SAP):ohne Sockel
Lichtfarbe Lampe 1 (SAP):6300K
Farbwiedergabeindex Lampe 1 (SAP):70
Schaltungsart Lampe 1 (SAP):Konstantstrom-Versorgung
Spannung kombiniert: 220 - 240 V / 50 - 60 Hz
Schutzklasse (SAP):I
Schutzart (SAP):IP 54
Umgebungstemperatur kombiniert (JS):5 °C ... + 30 °C
Schlagschutz (SAP):IK03 (Schlagschutz 0,35 Joule)
Sicherheitszeichen (SAP):F-Zeichen
Handelszeichen (SAP):CE
Menge: 1,000
