# Projekt
Leistungsbeschreibung (GAEB DA XML 3.2, DA81)
Erstellt mit: myview DataGenerator GAEB, myview-GAEB-DA-XML-Export, 10.06.2023

## LV
Datum: 10.06.2023

### 01 05_Technik Sicherheitsbeleuchtung

#### 01.01 Publizierte Artikel Sicherheitsbeleuchtung

##### 01.01.01 Zubehör Notlichtsysteme

**01.01.01.001 981811.002**
Serie: TW 500

Die Umschaltweiche TW 500 ist ein Schalt- und Netzüberwachungsmodul, das den Misch-Betrieb von Rettungszeichen- und Sicherheitsleuchten in unterschiedlichen Schaltungsarten an dem Dauerschaltungskreis einer Gruppen- oder Zentralbatterieanlage ermöglicht. Voraussetzung ist, dass die Leuchten für einen Betrieb an AC und DC sowie ggf. die Betriebsgeräte zur Verwendung in Sicherheitsbeleuchtungen nach EN 50172 geeignet sind.

Schutzart: IP 21

Schutzklasse: I

Länge: 105 mm

Breite: 35 mm

Höhe: 24 mm

Montageart: Leuchteneinbau

Ansprechwert: Steuereingang Netzwächter: Netz fehlt: < 193 V AC, Netz vorhanden: > 199 V AC

Eigenleistung: 2 W

Eingangsspannung: 230 V AC 50/60 Hz (+8/-15%), 176-268 V DC

Mischbetrieb: Ja

Schalteingang: true

Schaltleistung: 500 VA

Umschaltzeit: 100 ms
Menge: 1,000
