# Projekt
Leistungsbeschreibung (GAEB DA XML 3.2, DA81)
Erstellt mit: myview DataGenerator GAEB, myview-GAEB-DA-XML-Export, 10.06.2023

## LV
Datum: 10.06.2023

### 01 01_Zubehör und Module für RZB-Leuchten

#### 01.01 Befestigungszubehör für Leuchten (SAP-Klasse LUZINS01)

##### 01.01.01 Befestigungszubehör für Aufputzmontage

**01.01.01.001 982119.002**
Serie: Anbaugehäuse

Anbaugehäuse. Für Einbau-Downlight Toledo Flat Round / D 317 mm. Deckengestell und Montageblech Metall verzinkt. Zylindergehäuse Stahlblech pulverbeschichtet. Downlight werkzeuglos verriegelbar.

Bestellnummer: 982119.002

Farbe: leuchtenweiß

Durchmesser: 319 mm

Höhe: 60 mm

Gewicht: 1,92 kg

Montageart: Deckenanbau, Wandanbau

Ausführung Installationsartikel: Befestigungsset-Aufputz
Menge: 1,000
