# Projekt
Leistungsbeschreibung (GAEB DA XML 3.2, DA81)
Erstellt mit: myview DataGenerator GAEB, myview-GAEB-DA-XML-Export, 10.06.2023

## LV
Datum: 10.06.2023

### 01 05_Technik Sicherheitsbeleuchtung

#### 01.01 Publizierte Artikel Sicherheitsbeleuchtung

##### 01.01.01 Zubehör Notlichtsysteme

**01.01.01.001 985271**
Serie: RZB Luxifair Master

Mikroprozessor-Steuer- und Überwachungseinheit. Der Luxifair Master ist ein frei programmierbares Steuerteil und bildet die Kommunikationsschnittstelle. Anlagentechnisch kann der Master von weiteren Submastern unterstützt werden, die dann für sich abgeschlossene Systeme bilden, aber immer vom Master verwaltet werden und über den Masterbus miteinander kommunizieren, bzw. Master-/Submaster übergreifende Schaltbefehle austauschen. Jeder Master/Submaster bildet seinen eigenen Kommunikationsbus und verhindert damit die Kommunikationslast der Anlagenbussysteme.

Die Mastereinheit enthält alle nach den gültigen VDE- und EN-Normen geforderten Überwachungen und weist folgende Merkmale auf:

- Beleuchtetes Blue-Design-Display 4-zeilig mit je 20 Zeichen
- Anzeige aller Meldungen im Klartext
- 6 Folientasten zur Bedienung
- Betriebszustandsmeldungen über LED
- Pufferspeicher für Meldungen und Funktionstests für mehr als 4 Jahre
- USB-Schnittstelle zum Anschluss eines Tablet/PC
- SD-Card für Programmierung, Anzeigetexte und Prüfbuch usw.
- Einfache Parametrierung über PC mit Service-Software oder über Menütasten
- 3 RS232-Schnittstellen für Erweiterungsmodule (Print-Box, Visualisierung, Phoneline-Box, usw.)
- Automatischer Funktions- und Betriebsdauertest
- Optionaler Einsatz der Mastereinheit in Unterverteiler als Submastersystem
- Fernwartung über Telefon oder Internet
- Visualisierung der gesamten Anlage über einen eingebauten oder vorhandenen PC (Option)
- 8 digitale Eingänge zur freien Programmierung
- Windows kompatibles embOS-Betriebssystem
- Schneller Zugriff auf häufig genutzte Funktionen über programmierbare Funktionstaste
- Programmierung jeder einzelnen Leuchte möglich
- Anzeige der lokalen Notbetriebe im Klartext
- Automatischer Suchlauf von Leuchtenadressen
- Programmierbare Serviceadresse mit Telefonnummer im Info-Menü
- 8 programmierbare Schaltmöglichkeiten pro Einzelleuchte
- 8 programmierbare Schaltmöglichkeiten pro Stromkreis

Der Luxifair Master ist die Intelligenz der Anlage. Er übernimmt sämtliche von der VDE 0108, EN 50172 und EN 50171 geforderten Überwachungen, Protokollierungen und Prüfungen, und speichert diese auf einer SD Card ab. Die Sicherheitsbeleuchtungsanlage kann über das beleuchtete Display oder über einen Laptop/PC programmiert werden, welcher mit dem serienmäßig vorhandenen USB-Anschluss mit dem Master verbunden wird. Alle Meldungen werden im Klartext angezeigt. Die Standorttexte können über die Menüsteuerung oder über einen PC hinterlegt werden. Optional kann der Luxifair Master in einem Unterverteiler der Sicherheitsbeleuchtung integriert werden. Neben den zahlreichen Anschlussmöglichkeiten des Masters, kann zusätzlich der Mieterstrom gezählt werden.

Gehäuse: Kunststoff
Display: 4 x 20 Zeichen
Bedienung: 6 x Funktionstasten oder PC über USB
Besonderheiten: 8 frei programmierbare Eingänge
Anschlüsse: 1 x USB, 3 x RS232 über RJ45-Buchsen
Platzbedarf: 9 Teilungseinheiten (TE)
Montageart: Hutschiene
Temperaturwarnung
Testbetrieb

Schutzart: IP 20

Schutzklasse: I

Länge: 61 mm

Breite: 157 mm

Höhe: 90 mm

Montageart: DIN Profilschiene
Menge: 1,000
