# Projekt
Leistungsbeschreibung (GAEB DA XML 3.2, DA81)
Erstellt mit: myview DataGenerator GAEB, myview-GAEB-DA-XML-Export, 10.06.2023

## LV
Datum: 10.06.2023

### 01 05_Technik Sicherheitsbeleuchtung

#### 01.01 Publizierte Artikel Sicherheitsbeleuchtung

##### 01.01.01 Zubehör Notlichtsysteme

**01.01.01.001 985578**
Serie: Prüfbuch Sicherheitsbeleuchtungsanlage

Prüfbuch für Sicherheitsbeleuchtungsanlagen nach DIN V VDE V 0108-100:2010-08. Ordner mit Protokollvorlagen zur Unterstützung und Dokumentation der regelmäßigen Prüfungen einer Sicherheitsbeleuchtung mit Einzelbatterien, Gruppen- oder Zentralbatterie-Anlage. Ergänzend können in dem Ordner Unterlagen zur Dokumentation der gesamten Anlage wie Pläne und Leuchtendokumentationen eingefügt werden.

Länge: 290 mm

Breite: 80 mm

Höhe: 315 mm
Menge: 1,000
