# Projekt
Leistungsbeschreibung (GAEB DA XML 3.2, DA81)
Erstellt mit: myview DataGenerator GAEB, myview-GAEB-DA-XML-Export, 10.06.2023

## LV
Datum: 10.06.2023

### 01 05_Technik Sicherheitsbeleuchtung

#### 01.01 Publizierte Artikel Sicherheitsbeleuchtung

##### 01.01.01 Zentralbatterieanlagen (CPS)

**01.01.01.001 985728**
Serie: RZB Luxifair Compact II

Zentralbatterieanlage (CPS) für Mischbetrieb aller Schaltungsarten innerhalb eines Stromkreises. Einfache Skalierbarkeit der Anlagen durch modularen Aufbau. Wahlweise Einzelleuchtenüberwachung im Mischbetrieb oder Stromkreisüberwachung je Endstromkreis. Zur eindeutigen Lokalisation der angeschlossenen Leuchten kann für jede Leuchte ein Standort hinterlegt werden, der im Fehlerfall im Klartext angezeigt wird. Die Kommunikation der Anlage mit den Leuchten erfolgt hierbei über Powerline Communication. Busleitungen zu den Leuchten werden nicht benötigt. Über die serienmäßig vorhandenen digitalen Eingänge können Schalthandlungen ausgelöst und über die potentialfreien Wechselrelais Meldungen an eine übergeordnete GLT oder ein Meldetableau weitergeleitet werden. Automatische Führung eines detaillierten Prüfbuchs der Anlage. 8 frei programmierbare Eingänge und 4 Melderelaise für ZLT (Betriebsbereit, Störung, Batteriebetrieb und frei konfigurierbar), 1 Busabgang für externe Module, 230 VAC Einbausteckdose. Gehäuse aus verzinktem Stahlblech, lichtgrau (RAL 7035). Türanschlag: rechts. Kabeleinführung von oben. Bis zu 6 Abgänge für Unterverteiler.

Schutzart: IP 20

Schutzklasse: I

Länge: 450 mm

Breite: 800 mm

Höhe: 1800 mm

Touchscreen: false

Montageart: Stand

Anzahl Abgangskreise: 68

Anzahl Stromkreismodule: 17

Ausgangsspannung Netz: AC 230 V

Ausgangsspannung Lokal Not:AC 230 V
Batterienennspannung: 216 V

Eingangsspannung: AC 230/400 V

Ladestrom: 2 A

Leuchtenüberwachung: Einzelleuchtenüberwachung, Stromkreisüberwachung

Max. Anschlussleistung je Endstromkreis: 580 W

Max. Anzahl Leuchten je Endstromkreis: 20

Mischbetrieb: Ja

Mögliche Schaltungsarten der Endstromkreise: Bereitschaftsschaltung (BS), Dauerschaltung (DS), Geschaltene Dauerschaltung (GDS), Treppenlichtschaltung (TLS)

Schalteingang: true

Unterstationen möglich: true
Menge: 1,000
