# Projekt
Leistungsbeschreibung (GAEB DA XML 3.2, DA81)
Erstellt mit: myview DataGenerator GAEB, myview-GAEB-DA-XML-Export, 10.06.2023

## LV
Datum: 10.06.2023

### 01 05_Technik Sicherheitsbeleuchtung

#### 01.01 Publizierte Artikel Sicherheitsbeleuchtung

##### 01.01.01 Batterieschränke

**01.01.01.001 985744**
Serie: Batterieschränke für Zentralbatterieanlage Luxifair

Batterieschrank aus Stahlblech, pulverbeschichtet. Farbe lichtgrau (RAL 7035). 2 Batteriefächer (HxBxT) 877x950x550mm. Gitterböden als Stellfläche für die Batterien sorgen für optimale Belüftung und Temperierung. Tragkraft 250 kg je Gitterboden. 180° Türöffnungswinkel. Optional bis zu 5 Gitterböden erweiterbar. Mit integriertem Kabelsockel und Kabeleinführung von unten. Optional Kabeleinführung von oben über Schiebewinkel. Komplett vormontiert. Der Schrank kann mit einem Gabelstapler transportiert werden. Batterieleitung ist nicht im Lieferumfang enthalten und muss bauseits gestellt werden.

Schutzart: IP 20

Schutzklasse: I

Länge: 600 mm

Breite: 1000 mm

Höhe: 2000 mm

Montageart: Stand
Menge: 1,000
