# Leistungsbeschreibung (GAEB 90, DA81)

## Leistungsverzeichnis
Datum: 10.06.23

### 01 1_Innenleuchten

#### 01.01 Anbau-Flächenleuchten

##### 01.01.01 Triona

**01.01.01.001 312420.0031.1.76**
Dekorative runde LED Anbau-Flächenleuchte. Flacher
nahtloser Rahmen Aluminium-Strangpressprofil
pulverbeschichtet. Abdeckung Stahlblech
pulverbeschichtet. Direkter Lichtaustritt über
Diffusor Kunststoff opal. Indirekter Lichtaustritt
über flächenbündigen Diffusor aus Kunststoff
satiniert. Diffusor und Lightguide aus
vergilbungsfreiem Kunststoff (PMMA). Seitliche
Lichteinkopplung (RZB
SIDELITE<sup>®</sup>-Technologie) für
überdurchschnittlich homogene Leuchtdichteverteilung
und randlose Ausleuchtung. Lichtaustritt direkt 70%,
indirekt 30%. Geeignet für Deckenanbau, Wandanbau.
Werkzeuglose Montage durch Bajonettverschluss.
Betriebsgeräte integriert. Einfachste Installation
durch Plug & Play Stecksystem.
Serienname Katalog [PM]:TRIONA round
Materialnummer (SAP):312420.0031.1.76
Sichtfarbe (SAP):anthrazit metallic
Durchmesser D (SAP):461 mm
Höhe H min. (SAP):88 mm
Nettogewicht (SAP):5.95 kg
Nennlampe 1 (SAP):LED
Sockel Lampe 1 (SAP):ohne Sockel
Lichtfarbe Lampe 1 (SAP):4000K
Farbwiedergabeindex Lampe 1 (SAP):80
Farbkonsistenz Lampe 1 (McAdam-Ellipse) (SAP):3 SDCM
Lebensdauer Lampe 1 kombiniert: 50000 h (L80/B50)
Bemessungsleistung 1 (Lumcat):64 W
Bemessungsleuchtenlichtstrom 1 (Lumcat):6050 lm
ähnlichste Farbtemperatur 1 (Lumcat):4000 K
Ausstrahlwinkel kombiniert Down 1 (Lumcat):107°
Blendungsbewertungsindex UGR (4H 8H) 1 (JS):23.4
Leuchtenlichtausbeute 1 (JS):95 lm/W
Produktselektor Lichtaustritt (JS):C_direkt/indirekt
Produktselektor Lichtverteilung (JS):symmetrisch
Schaltungsart Lampe 1 (SAP):Konverter dimmbar DALI
Spannung kombiniert: 220 - 240 V / 50 - 60 Hz
Leistungsfaktor (SAP):0.95
Schutzklasse (SAP):I
Leuchten an Sicherung B10A (SAP):8
Leuchten an Sicherung B16A (SAP):13
Leuchten an Sicherung C10A (SAP):14
Leuchten an Sicherung C16A (SAP):22
Einschaltstrom / Einschaltzeit kombiniert: 53 A / 200 µs
Klirrfaktor (THD) (SAP):20 %
Schutzart (SAP):IP 20
Umgebungstemperatur kombiniert (JS):25 °C
Schlagschutz (SAP):IK03 (Schlagschutz 0,35 Joule)
Glühdrahtprüfung: 650°C - 30 Sekunden
Sicherheitszeichen (SAP):F-Zeichen
Handelszeichen (SAP):CE, EAC
Menge: 1,000
