# Leistungsbeschreibung (GAEB 90, DA81)

## Leistungsverzeichnis
Datum: 10.06.23

### 01 1_Innenleuchten

#### 01.01 Decken- und Wandleuchten

##### 01.01.01 01 dekorativ

**01.01.01.001 312633.002.76**
Dekorative runde LED Anbauleuchte für den Innen- und
Außenbereich. Armatur Aluminium-Druckguss
pulverbeschichtet. Serienmäßig mit Gore? Protective
Vents Membranventil zur Kondenswasservermeidung.
Mundgeblasenes Drei-Schicht-Opalglas (Triplex-Glas)
seidenmatt. Glasbefestigung mit Bajonettverschluss.
Homogene Ausleuchtung durch Einsatz von
LED-Flächenmodulen. Geeignet für Deckenanbau,
Wandanbau. Einfachste Installation durch Plug &
Play Stecksystem.
Der rückseitig große Anschlussraum für die komfortable
Verlegung der Anschlussleitung eignet sich auch
perfekt für Durchgangsverdrahtung. MultiLumen:
Einstellbarkeit des Leuchtenlichtstroms in mehreren
Stufen. Werkseitig auf niedrigsten Leuchtenlichtstrom
voreingestellt. MultiColour: Farbtemperatur 3000 K
oder 4000 K mit Schaltelement individuell einstellbar.
Werkseitig auf 3000 K eingestellt. DALI dimmbar.
DALI-Betriebsgerät gleichspannungstauglich.
Serienname Katalog [PM]:FLAT SLIM round
Materialnummer (SAP):312633.002.76
Sichtfarbe (SAP):weiß
Durchmesser D (SAP):480 mm
Höhe H min. (SAP):70 mm
Nettogewicht (SAP):5.4 kg
Nennlampe 1 (SAP):LED
Sockel Lampe 1 (SAP):ohne Sockel
Lichtfarbe Lampe 1 (SAP):3000K, 4000K
Farbwiedergabeindex Lampe 1 (SAP):80
Farbkonsistenz Lampe 1 (McAdam-Ellipse) (SAP):3 SDCM
Lebensdauer Lampe 1 kombiniert: 50000 h (L90/B50)
Bemessungsleistung 1 (Lumcat):31 W
Bemessungsleuchtenlichtstrom 1 (Lumcat):3350 lm
ähnlichste Farbtemperatur 1 (Lumcat):3000 K
Ausstrahlwinkel kombiniert Down 1 (Lumcat):127°
Blendungsbewertungsindex UGR (4H 8H) 1 (JS):22
Leuchtenlichtausbeute 1 (JS):108 lm/W
Bemessungsleistung 2 (Lumcat):31 W
Bemessungsleuchtenlichtstrom 2 (Lumcat):3500 lm
ähnlichste Farbtemperatur 2 (Lumcat):4000 K
Ausstrahlwinkel kombiniert Down 2 (Lumcat):127°
Blendungsbewertungsindex UGR (4H 8H) 2 (JS):22.2
Leuchtenlichtausbeute 2 (JS):113 lm/W
Bemessungsleistung 3 (Lumcat):48 W
Bemessungsleuchtenlichtstrom 3 (Lumcat):4850 lm
ähnlichste Farbtemperatur 3 (Lumcat):3000 K
Ausstrahlwinkel kombiniert Down 3 (Lumcat):127°
Blendungsbewertungsindex UGR (4H 8H) 3 (JS):23.3
Leuchtenlichtausbeute 3 (JS):101 lm/W
Bemessungsleistung 4 (Lumcat):48 W
Bemessungsleuchtenlichtstrom 4 (Lumcat):5000 lm
ähnlichste Farbtemperatur 4 (Lumcat):4000 K
Ausstrahlwinkel kombiniert Down 4 (Lumcat):127°
Blendungsbewertungsindex UGR (4H 8H) 4 (JS):23.4
Leuchtenlichtausbeute 4 (JS):104 lm/W
Produktselektor Lichtaustritt (JS):A_direkt
Produktselektor Lichtverteilung (JS):symmetrisch
Schaltungsart Lampe 1 (SAP):Konverter dimmbar DALI
Spannung kombiniert: 220 - 240 V / 50 Hz, 60 Hz
Leistungsfaktor (SAP):0.95
Schutzklasse (SAP):I
Einschaltstrom / Einschaltzeit kombiniert: 10 A / 200 µs
Schutzart (SAP):IP 65
Umgebungstemperatur kombiniert (JS):-20 °C ... + 45 °C
Glühdrahtprüfung: 960°C - 30 Sekunden
Sicherheitszeichen (SAP):D-Zeichen
Handelszeichen (SAP):CE, EAC
Menge: 1,000
