# Leistungsbeschreibung (GAEB 90, DA81)

## Leistungsverzeichnis
Datum: 10.06.23

### 01 5_Sicherheitsleuchten

#### 01.01 Leuchten zur Rettungswegbeleuchtung

##### 01.01.01 Decken- und Wandleuchten

**01.01.01.001 672335.002.1**
Dekorative runde Anbauleuchte. Zur
Rettungswegbeleuchtung. Armatur Metall
pulverbeschichtet. Diffusor aus vergilbungsfreiem
Kunststoff (PMMA) opal. Befestigung des Diffusors mit
patentierter Verschlusstechnik (Druckverschluss).
Geeignet für Deckenanbau, Wandanbau. Betriebsgerät
integriert.

Serienname Katalog [PM]:FLAT POLYMERO
Materialnummer (SAP):672335.002.1
Sichtfarbe (SAP):weiß
Durchmesser D (SAP):360 mm
Höhe H min. (SAP):100 mm
Nettogewicht (SAP):1.28 kg
Bauart Sicherheitsleuchte (SAP):für zentrale Versorgung
System Notbeleuchtung: Standard
Betriebsart (SAP):NL Dauerschaltung
Leuchtenlichtstrom Netz/Not kombiniert (JS):1150 / 290
lm
Ausführung Akku (SAP):ohne Akku
Nennlampe 1 (SAP):LED
Sockel Lampe 1 (SAP):ohne Sockel
Lichtfarbe Lampe 1 (SAP):3000K
Farbwiedergabeindex Lampe 1 (SAP):80
Farbkonsistenz Lampe 1 (McAdam-Ellipse) (SAP):3 SDCM
Bemessungsleistung 1 (Lumcat):12 W
Bemessungsleuchtenlichtstrom 1 (Lumcat):1150 lm
ähnlichste Farbtemperatur 1 (Lumcat):3000 K
Ausstrahlwinkel kombiniert Down 1 (Lumcat):115°
Blendungsbewertungsindex UGR (4H 8H) 1 (JS):18.5
Leuchtenlichtausbeute 1 (JS):96 lm/W
Produktselektor Lichtaustritt (JS):B_vorwiegend direkt
Produktselektor Lichtverteilung (JS):symmetrisch
Schaltungsart Lampe 1 (SAP):Betriebsgerät nicht
notwendig
Spannung kombiniert: 220 - 240 V / 0 Hz, 50 Hz, 60 Hz
Schutzklasse (SAP):I
Umgebungstemperatur kombiniert (JS):-15 °C ... + 35 °C
Schlagschutz (SAP):IK03 (Schlagschutz 0,35 Joule)
Glühdrahtprüfung: 650°C - 30 Sekunden
Sicherheitszeichen (SAP):F-Zeichen
Handelszeichen (SAP):CE, EAC
Sonstige Zeichen (SAP):WEEE-Zeichen
Menge: 1,000
