# Leistungsbeschreibung (GAEB 90, DA81)

## Leistungsverzeichnis
Datum: 10.06.23

### 01 1_Innenleuchten

#### 01.01 Anbaustrahler

##### 01.01.01 Deecos S § NEUE STRUKTUR

**01.01.01.001 742242.004.2.76**
LED-Anbaustrahler im modernen Design ohne sichtbare
Kühlrippen. Gehäuse Aluminium-Druckguss
pulverbeschichtet. 356° horizontal dreh- und 90°
vertikal schwenkbar. Schwarzer Kunststoffring mit
zurückgesetzter LED zur seitlichen Entblendung.
Werkzeuglos wechselbare Optikbaugruppe mit Reflektor
aus MIRO-Silver mit 98% Lichtgesamtreflexion für
hervorragende Effizienz. Inklusive Spezial-LED zur
Beleuchtung von Backwaren. Mit Adapter für RZB
3-Phasen-DALI-Stromschienen. Geeignet für Stromschiene
an Decke, Stromschiene an Wand. Betriebsgerät mit
besten Eigenschaften bzgl. Flickerfreiheit und
Stroboskopeffekt. Werkzeuglos montierbares Zubehör:
Wechseloptiken, Dekorgläser, Wabenraster,
Abdeckscheiben klar und mattiert, Kunststoffring weiß
zum Wechseln.
Serienname Katalog [PM]:DEECOS S maxi
Materialnummer (SAP):742242.004.2.76
Sichtfarbe (SAP):silberfarben
Durchmesser D (SAP):123 mm
Höhe H min. (SAP):200 mm
Nettogewicht (SAP):1.46 kg
Nennlampe 1 (SAP):LED
Sockel Lampe 1 (SAP):ohne Sockel
Lichtfarbe Lampe 1 (SAP):bakery
Farbkonsistenz Lampe 1 (McAdam-Ellipse) (SAP):3 SDCM
Lebensdauer Lampe 1 kombiniert: 50000 h (L90/B10)
Bemessungsleistung 1 (Lumcat):33 W
Bemessungsleuchtenlichtstrom 1 (Lumcat):3400 lm
ähnlichste Farbtemperatur 1 (Lumcat):0 K
Ausstrahlwinkel kombiniert Down 1 (Lumcat):23°
Blendungsbewertungsindex UGR (4H 8H) 1 (JS):13.9
Leuchtenlichtausbeute 1 (JS):103 lm/W
Produktselektor Lichtaustritt (JS):A_direkt
Produktselektor Lichtverteilung (JS):symmetrisch
Schaltungsart Lampe 1 (SAP):Konverter dimmbar DALI
Spannung kombiniert: 220 - 240 V / 50 - 60 Hz
Leistungsfaktor (SAP):0.9
Schutzklasse (SAP):I
Leuchten an Sicherung B10A (SAP):10
Leuchten an Sicherung B16A (SAP):17
Leuchten an Sicherung C10A (SAP):17
Leuchten an Sicherung C16A (SAP):28
Einschaltstrom / Einschaltzeit kombiniert: 36 A / 250 µs
Klirrfaktor (THD) (SAP):20 %
Schutzart (SAP):IP 20
Umgebungstemperatur kombiniert (JS):25 °C
Schlagschutz (SAP):IK06 (Schlagschutz 1 Joule)
Glühdrahtprüfung: 650°C - 30 Sekunden
Sicherheitszeichen (SAP):F-Zeichen
Handelszeichen (SAP):CE, EAC
Menge: 1,000
