# Leistungsbeschreibung (GAEB 90, DA81)

## Leistungsverzeichnis
Datum: 10.06.23

### 01 1_Innenleuchten

#### 01.01 Anbau-Downlights

##### 01.01.01 Heledon § NEUE STRUKTUR Anbau

**01.01.01.001 931200.004.3**
Zylindrisches Anbau-Downlight. Gehäuse
Aluminium-Druckguss pulverbeschichtet. Innenliegende
Deckenarmatur Polycarbonat mit Bajonettverschluss.
Schwarzer Kunststoffring mit zurückgesetzter LED zur
seitlichen Entblendung. Werkzeuglos wechselbare
Optikbaugruppe mit Reflektor aus MIRO-Silver mit 98%
Lichtgesamtreflexion für hervorragende Effizienz.
Beste Farbwiedergabe Ra>90. Geeignet für
Deckenanbau.
Einfache Montage durch separate Deckenarmatur mit
Bajonettverschluss und Steckverbindung. Betriebsgerät
integriert.
Anschluss über Steckverbindung.
Betriebsgerät mit besten Eigenschaften bzgl.
Flickerfreiheit und Stroboskopeffekt. Werkzeuglos
montierbares Zubehör: Wechseloptiken, Dekorgläser,
Wabenraster, Abdeckscheiben klar und mattiert,
Kunststoffring weiß zum Wechseln.
Serienname Katalog [PM]:HELEDON mini
Materialnummer (SAP):931200.004.3
Sichtfarbe (SAP):silberfarben
Durchmesser D (SAP):87 mm
Höhe H min. (SAP):197 mm
Nettogewicht (SAP):0.93 kg
Nennlampe 1 (SAP):LED
Sockel Lampe 1 (SAP):ohne Sockel
Lichtfarbe Lampe 1 (SAP):3500K
Farbwiedergabeindex Lampe 1 (SAP):92
Farbkonsistenz Lampe 1 (McAdam-Ellipse) (SAP):2 SDCM
Lebensdauer Lampe 1 kombiniert: 50000 h (L90/B10)
Bemessungsleistung 1 (Lumcat):20 W
Bemessungsleuchtenlichtstrom 1 (Lumcat):2500 lm
ähnlichste Farbtemperatur 1 (Lumcat):3500 K
Ausstrahlwinkel kombiniert Down 1 (Lumcat):18°
Blendungsbewertungsindex UGR (4H 8H) 1 (JS):14
Leuchtenlichtausbeute 1 (JS):125 lm/W
Produktselektor Lichtaustritt (JS):A_direkt
Produktselektor Lichtverteilung (JS):symmetrisch
Schaltungsart Lampe 1 (SAP):Konstantstrom-Versorgung
Spannung kombiniert: 220 - 240 V / 50 - 60 Hz
Leistungsfaktor (SAP):0.9
Schutzklasse (SAP):I
Leuchten an Sicherung B10A (SAP):21
Leuchten an Sicherung B16A (SAP):34
Leuchten an Sicherung C10A (SAP):35
Leuchten an Sicherung C16A (SAP):57
Einschaltstrom / Einschaltzeit kombiniert: 9.92 A / 230
µs
Klirrfaktor (THD) (SAP):20 %
Schutzart (SAP):IP 20
Umgebungstemperatur kombiniert (JS):25 °C
Schlagschutz (SAP):IK06 (Schlagschutz 1 Joule)
Glühdrahtprüfung: 650°C - 30 Sekunden
Sicherheitszeichen (SAP):F-Zeichen
Handelszeichen (SAP):CE, EAC
Menge: 1,000
