# Leistungsbeschreibung (GAEB 90, DA81)

## Leistungsverzeichnis
Datum: 10.06.23

### 01 1_Innenleuchten

#### 01.01 Anbau-Downlights

##### 01.01.01 Heledon § NEUE STRUKTUR Anbau

**01.01.01.001 931207.002.1**
Zylindrisches Anbau-Downlight. Gehäuse
Aluminium-Druckguss pulverbeschichtet. Innenliegende
Deckenarmatur Polycarbonat mit Bajonettverschluss.
Schwarzer Kunststoffring mit zurückgesetzter LED zur
seitlichen Entblendung. Werkzeuglos wechselbare
Optikbaugruppe mit Linse aus Kunststoff (Polycarbonat)
für beste Homogenität des Lichtkegels. Beste
Farbwiedergabe Ra>90. Geeignet für Deckenanbau.
Einfache Montage durch separate Deckenarmatur mit
Bajonettverschluss und Steckverbindung. Betriebsgerät
integriert.
Anschluss über Steckverbindung.
Betriebsgerät mit besten Eigenschaften bzgl.
Flickerfreiheit und Stroboskopeffekt. Werkzeuglos
montierbares Zubehör: Wechseloptiken, Dekorgläser,
Wabenraster, Abdeckscheiben klar und mattiert,
Kunststoffring weiß zum Wechseln.
Serienname Katalog [PM]:HELEDON mini
Materialnummer (SAP):931207.002.1
Sichtfarbe (SAP):verkehrsweiß, matt (RAL 9016)
Durchmesser D (SAP):87 mm
Höhe H min. (SAP):197 mm
Nettogewicht (SAP):0.93 kg
Nennlampe 1 (SAP):LED
Sockel Lampe 1 (SAP):ohne Sockel
Lichtfarbe Lampe 1 (SAP):4000K
Farbwiedergabeindex Lampe 1 (SAP):92
Farbkonsistenz Lampe 1 (McAdam-Ellipse) (SAP):2 SDCM
Lebensdauer Lampe 1 kombiniert: 50000 h (L90/B10)
Bemessungsleistung 1 (Lumcat):20 W
Bemessungsleuchtenlichtstrom 1 (Lumcat):1950 lm
ähnlichste Farbtemperatur 1 (Lumcat):4000 K
Ausstrahlwinkel kombiniert Down 1 (Lumcat):40° / 28°
Blendungsbewertungsindex UGR (4H 8H) 1 (JS):20.7
Leuchtenlichtausbeute 1 (JS):98 lm/W
Produktselektor Lichtaustritt (JS):A_direkt
Produktselektor Lichtverteilung (JS):symmetrisch
Schaltungsart Lampe 1 (SAP):Konstantstrom-Versorgung
Spannung kombiniert: 220 - 240 V / 50 - 60 Hz
Leistungsfaktor (SAP):0.9
Schutzklasse (SAP):I
Leuchten an Sicherung B10A (SAP):21
Leuchten an Sicherung B16A (SAP):34
Leuchten an Sicherung C10A (SAP):35
Leuchten an Sicherung C16A (SAP):57
Einschaltstrom / Einschaltzeit kombiniert: 9.92 A / 230
µs
Klirrfaktor (THD) (SAP):20 %
Schutzart (SAP):IP 20
Umgebungstemperatur kombiniert (JS):25 °C
Schlagschutz (SAP):IK06 (Schlagschutz 1 Joule)
Glühdrahtprüfung: 650°C - 30 Sekunden
Sicherheitszeichen (SAP):F-Zeichen
Handelszeichen (SAP):CE, EAC
Menge: 1,000
