# Projekt
Leistungsbeschreibung (GAEB DA XML 3.2, DA81)
Erstellt mit: myview DataGenerator GAEB, myview-GAEB-DA-XML-Export, 10.06.2023

## LV
Datum: 10.06.2023

### 01 1_Innenleuchten

#### 01.01 Decken- und Wandleuchten

##### 01.01.01 02 klassisch

**01.01.01.001 211412.002.1**
Quadratische Anbauleuchte im klassischen Design. Armatur Kunststoff. Mundgeblasenes Opalglas seidenmatt. Glasbefestigung mit Federsystem.  Geeignet für Deckenanbau, Wandanbau.  IP 43 Deckenmontage, IP 44 Wandmontage.
Serienname Katalog [PM]:QUADRAT
Materialnummer (SAP):211412.002.1
Sichtfarbe (SAP):weiß
Länge L (SAP):280 mm
Breite B (SAP):280 mm
Höhe H min. (SAP):120 mm
Nettogewicht (SAP):2.94 kg
Nennlampe 1 (SAP):LED
Sockel Lampe 1 (SAP):ohne Sockel
Lichtfarbe Lampe 1 (SAP):4000K
Farbwiedergabeindex Lampe 1 (SAP):80
Farbkonsistenz Lampe 1 (McAdam-Ellipse) (SAP):3 SDCM
Lebensdauer Lampe 1 kombiniert: 50000 h (L80/B10)
Bemessungsleistung 1 (Lumcat):11 W
Bemessungsleuchtenlichtstrom 1 (Lumcat):1100 lm
ähnlichste Farbtemperatur 1 (Lumcat):4000 K
Ausstrahlwinkel kombiniert Down 1 (Lumcat):137°
Blendungsbewertungsindex UGR (4H 8H) 1 (JS):18.9
Leuchtenlichtausbeute 1 (JS):100 lm/W
Produktselektor Lichtaustritt (JS):B_vorwiegend direkt
Produktselektor Lichtverteilung (JS):symmetrisch
Schaltungsart Lampe 1 (SAP):AC Strom, dim.Ph.an-/abschnitt
Spannung kombiniert: 220 - 240 V / 50 - 60 Hz
Schutzklasse (SAP):I
Leuchten an Sicherung B10A (SAP):136
Leuchten an Sicherung B16A (SAP):218
Leuchten an Sicherung C10A (SAP):136
Leuchten an Sicherung C16A (SAP):218
Einschaltstrom / Einschaltzeit kombiniert: 0.15 A / 300 µs
Schutzart (SAP):IP 43
Umgebungstemperatur kombiniert (JS):25 °C
Schlagschutz (SAP):IK02 (Schlagschutz 0,20 Joule)
Glühdrahtprüfung: 960°C - 30 Sekunden
Sicherheitszeichen (SAP):F-Zeichen
Handelszeichen (SAP):CE, EAC
Menge: 1,000
