# Projekt
Leistungsbeschreibung (GAEB DA XML 3.2, DA81)
Erstellt mit: myview DataGenerator GAEB, myview-GAEB-DA-XML-Export, 10.06.2023

## LV
Datum: 10.06.2023

### 01 1_Innenleuchten

#### 01.01 Decken- und Wandleuchten

##### 01.01.01 01 dekorativ

**01.01.01.001 311627.002.8**
Dekorative runde Anbauleuchte. Armatur Metall pulverbeschichtet. Diffusor aus Kunststoff (Polycarbonat) opal, schlagzäh. Befestigung des Diffusors mit patentierter Verschlusstechnik (Druckverschluss).  Geeignet für Deckenanbau, Wandanbau.
Serienname Katalog [PM]:FLAT POLYMERO
Materialnummer (SAP):311627.002.8
Sichtfarbe (SAP):weiß
Durchmesser D (SAP):300 mm
Höhe H min. (SAP):100 mm
Nettogewicht (SAP):0.97 kg
Nennlampe 1 (SAP):LED
Sockel Lampe 1 (SAP):ohne Sockel
Lichtfarbe Lampe 1 (SAP):3000K
Farbwiedergabeindex Lampe 1 (SAP):80
Farbkonsistenz Lampe 1 (McAdam-Ellipse) (SAP):4 SDCM
Lebensdauer Lampe 1 kombiniert: 50000 h (L80/B10)
Bemessungsleistung 1 (Lumcat):14 W
Bemessungsleuchtenlichtstrom 1 (Lumcat):1500 lm
ähnlichste Farbtemperatur 1 (Lumcat):3000 K
Ausstrahlwinkel kombiniert Down 1 (Lumcat):119°
Blendungsbewertungsindex UGR (4H 8H) 1 (JS):20.8
Leuchtenlichtausbeute 1 (JS):107 lm/W
Produktselektor Lichtaustritt (JS):B_vorwiegend direkt
Produktselektor Lichtverteilung (JS):symmetrisch
Schaltungsart Lampe 1 (SAP):Konstantstrom-Versorgung
Spannung kombiniert: 220 - 240 V / 0 Hz, 50 - 60 Hz
Leistungsfaktor (SAP):0.95
Schutzklasse (SAP):I
Leuchten an Sicherung B10A (SAP):31
Leuchten an Sicherung B16A (SAP):50
Leuchten an Sicherung C10A (SAP):52
Leuchten an Sicherung C16A (SAP):85
Einschaltstrom / Einschaltzeit kombiniert: 5 A / 50 µs
Rippelstrom / Flicker (SAP):3 %
Klirrfaktor (THD) (SAP):15 %
Schutzart (SAP):IP 40
Umgebungstemperatur kombiniert (JS):25 °C
Schlagschutz (SAP):IK10 (Schlagschutz 20 Joule)
Glühdrahtprüfung: 850°C - 30 Sekunden
Sicherheitszeichen (SAP):F-Zeichen
Handelszeichen (SAP):CE, EAC
Menge: 1,000
