# Projekt
Leistungsbeschreibung (GAEB DA XML 3.2, DA81)
Erstellt mit: myview DataGenerator GAEB, myview-GAEB-DA-XML-Export, 10.06.2023

## LV
Datum: 10.06.2023

### 01 1_Innenleuchten

#### 01.01 Linearsysteme

##### 01.01.01 LESS IS MORE 50

**01.01.01.001 312306.002.1**
Lineare Decken- und Wandanbauleuchte für ästhetisch anspruchsvolle Beleuchtung. Gehäuse Aluminium-Strangpressprofil pulverbeschichtet. Endkappen Aluminium pulverbeschichtet. Diffusor aus vergilbungsfreiem Kunststoff (PMMA) opal.  Geeignet für Deckenanbau. Austauschbare und herausnehmbare LED-Einheit mit integriertem Betriebsgerät. Für Durchgangsverdrahtung geeignet. Auf Anfrage mit Sensorik oder als Sicherheitsleuchte.
Serienname Katalog [PM]:LESS IS MORE 50
Materialnummer (SAP):312306.002.1
Sichtfarbe (SAP):leuchtenweiß
Länge L (SAP):1127 mm
Breite B (SAP):57 mm
Höhe H min. (SAP):75 mm
Nettogewicht (SAP):2.57 kg
Nennlampe 1 (SAP):LED
Sockel Lampe 1 (SAP):ohne Sockel
Lichtfarbe Lampe 1 (SAP):4000K
Farbwiedergabeindex Lampe 1 (SAP):80
Farbkonsistenz Lampe 1 (McAdam-Ellipse) (SAP):3 SDCM
Lebensdauer Lampe 1 kombiniert: 50000 h (L80/B10)
Bemessungsleistung 1 (Lumcat):26 W
Bemessungsleuchtenlichtstrom 1 (Lumcat):3250 lm
ähnlichste Farbtemperatur 1 (Lumcat):4000 K
Ausstrahlwinkel kombiniert Down 1 (Lumcat):106°
Blendungsbewertungsindex UGR (4H 8H) 1 (JS):26.4
Leuchtenlichtausbeute 1 (JS):125 lm/W
Produktselektor Lichtaustritt (JS):A_direkt
Produktselektor Lichtverteilung (JS):symmetrisch
Schaltungsart Lampe 1 (SAP):Konstantstrom-Versorgung
Spannung kombiniert: 220 - 240 V / 50 - 60 Hz
Leistungsfaktor (SAP):0.98
Schutzklasse (SAP):I
Leuchten an Sicherung B10A (SAP):21
Leuchten an Sicherung B16A (SAP):34
Leuchten an Sicherung C10A (SAP):35
Leuchten an Sicherung C16A (SAP):57
Einschaltstrom / Einschaltzeit kombiniert: 16 A / 100 µs
Rippelstrom / Flicker (SAP):5 %
Klirrfaktor (THD) (SAP):10 %
Schutzart (SAP):IP 20
Umgebungstemperatur kombiniert (JS):-20 °C ... + 30 °C
Schlagschutz (SAP):IK03 (Schlagschutz 0,35 Joule)
Glühdrahtprüfung: 650°C - 30 Sekunden
Sicherheitszeichen (SAP):F-Zeichen
Handelszeichen (SAP):CE, EAC
Menge: 1,000
