# Projekt
Leistungsbeschreibung (GAEB DA XML 3.2, DA81)
Erstellt mit: myview DataGenerator GAEB, myview-GAEB-DA-XML-Export, 10.06.2023

## LV
Datum: 10.06.2023

### 01 1_Innenleuchten

#### 01.01 Anbau-Flächenleuchten

##### 01.01.01 Triona

**01.01.01.001 312392.002.1.76**
Dekorative runde LED Anbau-Flächenleuchte. Flacher nahtloser Rahmen Aluminium-Strangpressprofil pulverbeschichtet. Abdeckung Stahlblech pulverbeschichtet. Direkter Lichtaustritt über Diffusor Kunststoff opal. Indirekter Lichtaustritt über flächenbündigen Diffusor aus Kunststoff satiniert. Diffusor und Lightguide aus vergilbungsfreiem Kunststoff (PMMA). Seitliche Lichteinkopplung (RZB SIDELITE®-Technologie) für überdurchschnittlich homogene Leuchtdichteverteilung und randlose Ausleuchtung. Lichtaustritt direkt 70%, indirekt 30%. Geeignet für Deckenanbau, Wandanbau. Werkzeuglose Montage durch Bajonettverschluss. Betriebsgeräte integriert. Einfachste Installation durch Plug & Play Stecksystem.
Serienname Katalog [PM]:TRIONA round
Materialnummer (SAP):312392.002.1.76
Sichtfarbe (SAP):weiß
Durchmesser D (SAP):1009 mm
Höhe H min. (SAP):88 mm
Nettogewicht (SAP):22.27 kg
Nennlampe 1 (SAP):LED
Sockel Lampe 1 (SAP):ohne Sockel
Lichtfarbe Lampe 1 (SAP):4000K
Farbwiedergabeindex Lampe 1 (SAP):80
Farbkonsistenz Lampe 1 (McAdam-Ellipse) (SAP):3 SDCM
Lebensdauer Lampe 1 kombiniert: 50000 h (L80/B50)
Bemessungsleistung 1 (Lumcat):149 W
Bemessungsleuchtenlichtstrom 1 (Lumcat):15900 lm
ähnlichste Farbtemperatur 1 (Lumcat):4000 K
Ausstrahlwinkel kombiniert Down 1 (Lumcat):106°
Blendungsbewertungsindex UGR (4H 8H) 1 (JS):20
Leuchtenlichtausbeute 1 (JS):107 lm/W
Produktselektor Lichtaustritt (JS):C_direkt/indirekt
Produktselektor Lichtverteilung (JS):symmetrisch
Schaltungsart Lampe 1 (SAP):Konverter dimmbar DALI
Spannung kombiniert: 220 - 240 V / 50 - 60 Hz
Leistungsfaktor (SAP):0.95
Schutzklasse (SAP):I
Leuchten an Sicherung B10A (SAP):4
Leuchten an Sicherung B16A (SAP):6
Leuchten an Sicherung C10A (SAP):7
Leuchten an Sicherung C16A (SAP):11
Einschaltstrom / Einschaltzeit kombiniert: 106 A / 200 µs
Rippelstrom / Flicker (SAP):1 %
Klirrfaktor (THD) (SAP):20 %
Schutzart (SAP):IP 20
Umgebungstemperatur kombiniert (JS):25 °C
Schlagschutz (SAP):IK03 (Schlagschutz 0,35 Joule)
Glühdrahtprüfung: 650°C - 30 Sekunden
Sicherheitszeichen (SAP):F-Zeichen
Handelszeichen (SAP):CE, EAC
Menge: 1,000
