# Projekt
Leistungsbeschreibung (GAEB DA XML 3.2, DA81)
Erstellt mit: myview DataGenerator GAEB, myview-GAEB-DA-XML-Export, 10.06.2023

## LV
Datum: 10.06.2023

### 01 5_Sicherheitsleuchten

#### 01.01 Leuchten zur Rettungswegbeleuchtung

##### 01.01.01 Decken- und Wandleuchten

**01.01.01.001 672261.002.1**
Dekorative runde Anbauleuchte. Zur Rettungswegbeleuchtung. Armatur Metall pulverbeschichtet. Diffusor aus vergilbungsfreiem Kunststoff (PMMA) opal. Befestigung des Diffusors mit patentierter Verschlusstechnik (Druckverschluss).  Geeignet für Deckenanbau, Wandanbau.

Serienname Katalog [PM]:FLAT POLYMERO
Materialnummer (SAP):672261.002.1
Sichtfarbe (SAP):weiß
Durchmesser D (SAP):620 mm
Höhe H min. (SAP):160 mm
Nettogewicht (SAP):4.38 kg
Bauart Sicherheitsleuchte (SAP):mit eingebauter Einzelbatterie
System Notbeleuchtung: automatischer Selbsttest
Betriebsart (SAP):Kombinierte NL Dauer
Leuchtenlichtstrom Netz/Not kombiniert (JS):3950 / 100 lm
Bemessungsbetriebsdauer (ValueSet):8 h
Ausführung Akku (SAP):NiMh
Nennlampe 1 (SAP):LED
Sockel Lampe 1 (SAP):ohne Sockel
Lichtfarbe Lampe 1 (SAP):4000K
Farbwiedergabeindex Lampe 1 (SAP):80
Farbkonsistenz Lampe 1 (McAdam-Ellipse) (SAP):4 SDCM
Bemessungsleistung 1 (Lumcat):37 W
Bemessungsleuchtenlichtstrom 1 (Lumcat):3950 lm
Blendungsbewertungsindex UGR (4H 8H) 1 (JS):19.4
Leuchtenlichtausbeute 1 (JS):107 lm/W
Schaltungsart Lampe 1 (SAP):Konstantstrom-Versorgung
Spannung kombiniert: 220 - 240 V / 50 - 60 Hz
Leistungsfaktor (SAP):0.95
Schutzklasse (SAP):I
Leuchten an Sicherung B10A (SAP):15
Leuchten an Sicherung B16A (SAP):25
Leuchten an Sicherung C10A (SAP):26
Leuchten an Sicherung C16A (SAP):42
Einschaltstrom / Einschaltzeit kombiniert: 10 A / 50 µs
Klirrfaktor (THD) (SAP):15 %
Umgebungstemperatur kombiniert (JS):5 °C ... + 25 °C
Schlagschutz (SAP):IK03 (Schlagschutz 0,35 Joule)
Glühdrahtprüfung: 650°C - 30 Sekunden
Sicherheitszeichen (SAP):F-Zeichen
Handelszeichen (SAP):CE, EAC
Sonstige Zeichen (SAP):WEEE-Zeichen
Menge: 1,000
