# Projekt
Leistungsbeschreibung (GAEB DA XML 3.2, DA81)
Erstellt mit: myview DataGenerator GAEB, myview-GAEB-DA-XML-Export, 10.06.2023

## LV
Datum: 10.06.2023

### 01 1_Innenleuchten

#### 01.01 Anbaustrahler

##### 01.01.01 Deecos S § NEUE STRUKTUR

**01.01.01.001 742202.004.1.76**
LED-Anbaustrahler im modernen Design ohne sichtbare Kühlrippen. Gehäuse Aluminium-Druckguss pulverbeschichtet. 356° horizontal dreh- und 90° vertikal schwenkbar. Schwarzer Kunststoffring mit zurückgesetzter LED zur seitlichen Entblendung.  Mit Adapter für RZB 3-Phasen-DALI-Stromschienen. Geeignet für Stromschiene an Decke, Stromschiene an Wand. Betriebsgerät mit besten Eigenschaften bzgl. Flickerfreiheit und Stroboskopeffekt. Werkzeuglos montierbares Zubehör: Wechseloptiken, Dekorgläser, Wabenraster, Abdeckscheiben klar und mattiert, Kunststoffring weiß zum Wechseln.
Serienname Katalog [PM]:DEECOS S mini
Materialnummer (SAP):742202.004.1.76
Sichtfarbe (SAP):silberfarben
Durchmesser D (SAP):87 mm
Höhe H min. (SAP):214 mm
Nettogewicht (SAP):1.15 kg
Nennlampe 1 (SAP):LED
Sockel Lampe 1 (SAP):ohne Sockel
Lichtfarbe Lampe 1 (SAP):4000K
Farbwiedergabeindex Lampe 1 (SAP):92
Farbkonsistenz Lampe 1 (McAdam-Ellipse) (SAP):2 SDCM
Lebensdauer Lampe 1 kombiniert: 50000 h (L90/B10)
Bemessungsleistung 1 (Lumcat):20 W
Bemessungsleuchtenlichtstrom 1 (Lumcat):1950 lm
ähnlichste Farbtemperatur 1 (Lumcat):4000 K
Ausstrahlwinkel kombiniert Down 1 (Lumcat):40° / 28°
Blendungsbewertungsindex UGR (4H 8H) 1 (JS):20.7
Leuchtenlichtausbeute 1 (JS):98 lm/W
Produktselektor Lichtaustritt (JS):A_direkt
Produktselektor Lichtverteilung (JS):symmetrisch
Schaltungsart Lampe 1 (SAP):Konverter dimmbar DALI
Spannung kombiniert: 220 - 240 V / 50 - 60 Hz
Leistungsfaktor (SAP):0.9
Schutzklasse (SAP):I
Leuchten an Sicherung B10A (SAP):10
Leuchten an Sicherung B16A (SAP):17
Leuchten an Sicherung C10A (SAP):17
Leuchten an Sicherung C16A (SAP):28
Einschaltstrom / Einschaltzeit kombiniert: 36 A / 250 µs
Klirrfaktor (THD) (SAP):20 %
Schutzart (SAP):IP 20
Umgebungstemperatur kombiniert (JS):25 °C
Schlagschutz (SAP):IK06 (Schlagschutz 1 Joule)
Glühdrahtprüfung: 650°C - 30 Sekunden
Sicherheitszeichen (SAP):F-Zeichen
Handelszeichen (SAP):CE, EAC
Menge: 1,000
