# Projekt
Leistungsbeschreibung (GAEB DA XML 3.2, DA81)
Erstellt mit: myview DataGenerator GAEB, myview-GAEB-DA-XML-Export, 10.06.2023

## LV
Datum: 10.06.2023

### 01 1_Innenleuchten

#### 01.01 Einbaustrahler

##### 01.01.01 TX-MOVE

**01.01.01.001 901728.004**
Einlege/Einbau-Flächenstrahler. Gehäuse Stahlblech pulverbeschichtet.
90° vertikal schwenkbar. Hocheffiziente LED-Einheiten mit optimaler Lichtlenkung durch präzise Linsenoptik aus Kunststoff (PC) klar. Spezielle Mikrostrukturen reduzieren Gelbsaum. Lichtverteilung symmetrisch. Geeignet zum Einlegen in Rasterdecken Modul 625. Inklusive angeschlossenem Betriebsgerät in separater Gerätebox.
Geeignet für Durchgangsverdrahtung.
MultiLumen: Leuchtenlichtstrom ist in 3 Stufen einstellbar. Zubehör: Einbaurahmen zur Montage in abgehängte Decken.
Serienname Katalog [PM]:TX-MOVE
Materialnummer (SAP):901728.004
Sichtfarbe (SAP):silberfarben
Länge L (SAP):622 mm
Breite B (SAP):116 mm
Höhe H min. (SAP):39 mm
Einbaulänge LA (SAP):602 mm
Einbaubreite BA (SAP):98 mm
Einbauhöhe HE kombiniert: 100 mm
Nettogewicht (SAP):2.15 kg
Nennlampe 1 (SAP):LED
Sockel Lampe 1 (SAP):ohne Sockel
Lichtfarbe Lampe 1 (SAP):3000K
Farbwiedergabeindex Lampe 1 (SAP):80
Farbkonsistenz Lampe 1 (McAdam-Ellipse) (SAP):3 SDCM
Lebensdauer Lampe 1 kombiniert: 50000 h (L80/B10)
Bemessungsleistung 1 (Lumcat):18 W
Bemessungsleuchtenlichtstrom 1 (Lumcat):2800 lm
ähnlichste Farbtemperatur 1 (Lumcat):3000 K
Ausstrahlwinkel kombiniert Down 1 (Lumcat):30°
Blendungsbewertungsindex UGR (4H 8H) 1 (JS):17.6
Leuchtenlichtausbeute 1 (JS):156 lm/W
Bemessungsleistung 2 (Lumcat):26 W
Bemessungsleuchtenlichtstrom 2 (Lumcat):3900 lm
ähnlichste Farbtemperatur 2 (Lumcat):3000 K
Ausstrahlwinkel kombiniert Down 2 (Lumcat):30°
Blendungsbewertungsindex UGR (4H 8H) 2 (JS):18.8
Leuchtenlichtausbeute 2 (JS):150 lm/W
Bemessungsleistung 3 (Lumcat):39 W
Bemessungsleuchtenlichtstrom 3 (Lumcat):5450 lm
ähnlichste Farbtemperatur 3 (Lumcat):3000 K
Ausstrahlwinkel kombiniert Down 3 (Lumcat):30°
Blendungsbewertungsindex UGR (4H 8H) 3 (JS):19.9
Leuchtenlichtausbeute 3 (JS):140 lm/W
Produktselektor Lichtaustritt (JS):A_direkt
Produktselektor Lichtverteilung (JS):symmetrisch
Schaltungsart Lampe 1 (SAP):Konstantstrom-Versorgung
Spannung kombiniert: 220 - 240 V / 50 Hz, 60 Hz
Leistungsfaktor (SAP):0.9
Schutzklasse (SAP):I
Leuchten an Sicherung B10A (SAP):10
Leuchten an Sicherung B16A (SAP):17
Leuchten an Sicherung C10A (SAP):17
Leuchten an Sicherung C16A (SAP):28
Einschaltstrom / Einschaltzeit kombiniert: 9 A / 65 µs
Klirrfaktor (THD) (SAP):20 %
Schutzart (SAP):IP 20
Umgebungstemperatur kombiniert (JS):5 °C ... + 25 °C
Schlagschutz (SAP):IK04 (Schlagschutz 0,50 Joule)
Glühdrahtprüfung: 850°C - 30 Sekunden
Sicherheitszeichen (SAP):Einbauleuchte nicht bedecken!, F-Zeichen
Handelszeichen (SAP):CE
Menge: 1,000
