# Projekt
Leistungsbeschreibung (GAEB DA XML 3.2, DA81)
Erstellt mit: myview DataGenerator GAEB, myview-GAEB-DA-XML-Export, 10.06.2023

## LV
Datum: 10.06.2023

### 01 1_Innenleuchten

#### 01.01 Einbaustrahler

##### 01.01.01 TX-MOVE

**01.01.01.001 901732.003.3**
Einlege/Einbau-Flächenstrahler. Gehäuse Stahlblech pulverbeschichtet.
2x90° vertikal schwenkbar. Hocheffiziente LED-Einheiten mit optimaler Lichtlenkung durch präzise Linsenoptik aus Kunststoff (PC) klar. Spezielle Mikrostrukturen reduzieren Gelbsaum. Lichtverteilung symmetrisch. Geeignet zum Einlegen in Rasterdecken Modul 600. Inklusive angeschlossenem Betriebsgerät in separater Gerätebox.
Geeignet für Durchgangsverdrahtung.
MultiLumen: Leuchtenlichtstrom ist in 3 Stufen einstellbar. Zubehör: Einbaurahmen zur Montage in abgehängte Decken.
Serienname Katalog [PM]:TX-MOVE
Materialnummer (SAP):901732.003.3
Sichtfarbe (SAP):tiefschwarz, matt (RAL 9005)
Länge L (SAP):597 mm
Breite B (SAP):190 mm
Höhe H min. (SAP):39 mm
Einbaulänge LA (SAP):577.5 mm
Einbaubreite BA (SAP):174 mm
Einbauhöhe HE kombiniert: 100 mm
Nettogewicht (SAP):3.55 kg
Nennlampe 1 (SAP):LED
Sockel Lampe 1 (SAP):ohne Sockel
Lichtfarbe Lampe 1 (SAP):3500K
Farbwiedergabeindex Lampe 1 (SAP):80
Farbkonsistenz Lampe 1 (McAdam-Ellipse) (SAP):3 SDCM
Lebensdauer Lampe 1 kombiniert: 50000 h (L80/B10)
Bemessungsleistung 1 (Lumcat):35 W
Bemessungsleuchtenlichtstrom 1 (Lumcat):5550 lm
ähnlichste Farbtemperatur 1 (Lumcat):3500 K
Ausstrahlwinkel kombiniert Down 1 (Lumcat):30°
Blendungsbewertungsindex UGR (4H 8H) 1 (JS):17.6
Leuchtenlichtausbeute 1 (JS):159 lm/W
Bemessungsleistung 2 (Lumcat):47 W
Bemessungsleuchtenlichtstrom 2 (Lumcat):7200 lm
ähnlichste Farbtemperatur 2 (Lumcat):3500 K
Ausstrahlwinkel kombiniert Down 2 (Lumcat):30°
Blendungsbewertungsindex UGR (4H 8H) 2 (JS):18.5
Leuchtenlichtausbeute 2 (JS):153 lm/W
Bemessungsleistung 3 (Lumcat):68 W
Bemessungsleuchtenlichtstrom 3 (Lumcat):9900 lm
ähnlichste Farbtemperatur 3 (Lumcat):3500 K
Ausstrahlwinkel kombiniert Down 3 (Lumcat):30°
Blendungsbewertungsindex UGR (4H 8H) 3 (JS):19.6
Leuchtenlichtausbeute 3 (JS):146 lm/W
Produktselektor Lichtaustritt (JS):A_direkt
Produktselektor Lichtverteilung (JS):symmetrisch
Schaltungsart Lampe 1 (SAP):Konstantstrom-Versorgung
Spannung kombiniert: 220 - 240 V / 50 Hz, 60 Hz
Leistungsfaktor (SAP):0.9
Schutzklasse (SAP):I
Leuchten an Sicherung B10A (SAP):6
Leuchten an Sicherung B16A (SAP):11
Leuchten an Sicherung C10A (SAP):11
Leuchten an Sicherung C16A (SAP):18
Einschaltstrom / Einschaltzeit kombiniert: 13.5 A / 65 µs
Klirrfaktor (THD) (SAP):20 %
Schutzart (SAP):IP 20
Umgebungstemperatur kombiniert (JS):5 °C ... + 25 °C
Schlagschutz (SAP):IK04 (Schlagschutz 0,50 Joule)
Glühdrahtprüfung: 850°C - 30 Sekunden
Sicherheitszeichen (SAP):Einbauleuchte nicht bedecken!, F-Zeichen
Handelszeichen (SAP):CE
Menge: 1,000
