# Projekt
Leistungsbeschreibung (GAEB DA XML 3.2, DA81)
Erstellt mit: myview DataGenerator GAEB, myview-GAEB-DA-XML-Export, 10.06.2023

## LV
Datum: 10.06.2023

### 01 1_Innenleuchten

#### 01.01 Einbaustrahler

##### 01.01.01 TX-MOVE

**01.01.01.001 901735.004.1**
Einlege/Einbau-Flächenstrahler. Gehäuse Stahlblech pulverbeschichtet.
2x90° vertikal schwenkbar. Hocheffiziente LED-Einheiten mit bündigem opalen Diffusor aus vergilbungsfreiem PMMA. Lichtaustritt symmetrisch breitstrahlend. Geeignet zum Einlegen in Rasterdecken Modul 600. Inklusive angeschlossenem Betriebsgerät in separater Gerätebox.
Geeignet für Durchgangsverdrahtung.
MultiLumen: Leuchtenlichtstrom ist in 3 Stufen einstellbar. Zubehör: Einbaurahmen zur Montage in abgehängte Decken.
Serienname Katalog [PM]:TX-MOVE
Materialnummer (SAP):901735.004.1
Sichtfarbe (SAP):silberfarben
Länge L (SAP):597 mm
Breite B (SAP):190 mm
Höhe H min. (SAP):39 mm
Einbaulänge LA (SAP):577.5 mm
Einbaubreite BA (SAP):174 mm
Einbauhöhe HE kombiniert: 100 mm
Nettogewicht (SAP):3.55 kg
Nennlampe 1 (SAP):LED
Sockel Lampe 1 (SAP):ohne Sockel
Lichtfarbe Lampe 1 (SAP):4000K
Farbwiedergabeindex Lampe 1 (SAP):80
Farbkonsistenz Lampe 1 (McAdam-Ellipse) (SAP):3 SDCM
Lebensdauer Lampe 1 kombiniert: 50000 h (L80/B10)
Bemessungsleistung 1 (Lumcat):35 W
Bemessungsleuchtenlichtstrom 1 (Lumcat):4900 lm
ähnlichste Farbtemperatur 1 (Lumcat):4000 K
Ausstrahlwinkel kombiniert Down 1 (Lumcat):112°
Blendungsbewertungsindex UGR (4H 8H) 1 (JS):28
Leuchtenlichtausbeute 1 (JS):140 lm/W
Bemessungsleistung 2 (Lumcat):47 W
Bemessungsleuchtenlichtstrom 2 (Lumcat):6450 lm
ähnlichste Farbtemperatur 2 (Lumcat):4000 K
Ausstrahlwinkel kombiniert Down 2 (Lumcat):112°
Blendungsbewertungsindex UGR (4H 8H) 2 (JS):29
Leuchtenlichtausbeute 2 (JS):137 lm/W
Bemessungsleistung 3 (Lumcat):68 W
Bemessungsleuchtenlichtstrom 3 (Lumcat):8750 lm
ähnlichste Farbtemperatur 3 (Lumcat):4000 K
Ausstrahlwinkel kombiniert Down 3 (Lumcat):112°
Blendungsbewertungsindex UGR (4H 8H) 3 (JS):30
Leuchtenlichtausbeute 3 (JS):129 lm/W
Produktselektor Lichtaustritt (JS):A_direkt
Produktselektor Lichtverteilung (JS):symmetrisch
Schaltungsart Lampe 1 (SAP):Konstantstrom-Versorgung
Spannung kombiniert: 220 - 240 V / 50 Hz, 60 Hz
Leistungsfaktor (SAP):0.9
Schutzklasse (SAP):I
Leuchten an Sicherung B10A (SAP):6
Leuchten an Sicherung B16A (SAP):11
Leuchten an Sicherung C10A (SAP):11
Leuchten an Sicherung C16A (SAP):18
Einschaltstrom / Einschaltzeit kombiniert: 13.5 A / 65 µs
Klirrfaktor (THD) (SAP):20 %
Schutzart (SAP):IP 20
Umgebungstemperatur kombiniert (JS):5 °C ... + 25 °C
Schlagschutz (SAP):IK03 (Schlagschutz 0,35 Joule)
Glühdrahtprüfung: 850°C - 30 Sekunden
Sicherheitszeichen (SAP):Einbauleuchte nicht bedecken!, F-Zeichen
Handelszeichen (SAP):CE
Menge: 1,000
