# Leistungsbeschreibung (GAEB 90, DA81)

## Leistungsverzeichnis
Datum: 10.06.23

### 01 03_Technik und Ersatzteile für RZB-Leuchten

#### 01.01 Klebebuchstaben und Ziffern (SAP-Klasse FOLKBZ01)

##### 01.01.01 Selbstklebende schwarze Ziffern und Buchstaben (nicht für Die superflache Hausnummernleuchte)

**01.01.01.001 99221.003.F**
Menge: 1,000
