# Projekt
Leistungsbeschreibung (GAEB DA XML 3.2, DA81)
Erstellt mit: myview DataGenerator GAEB, myview-GAEB-DA-XML-Export, 10.06.2023

## LV
Datum: 10.06.2023

### 01 03_Technik und Ersatzteile für RZB-Leuchten

#### 01.01 Ersatzglas

##### 01.01.01 Ersatzglas

**01.01.01.001 05-21136**
Menge: 1,000
